# Radkreuz Bongardstraße- Massenbergstraße
Angebotsaufforderung (GAEB DA XML 3.1, DA83)
Projekt: STRA2547_be
Währung: EUR
Auftraggeber: Stadt Bochum
Erstellt mit: GXML Toolbox V3.3 R20230829, iTWO_64 V24.0.563, 04.11.2025

## 2.1 Teil 2.1: Straßenbau-, Asphalt- und Pflasterarbeiten
Datum: 04.11.2025

### Bereich 10 A U F B R U C H A R B E I T E N

*Hinweis: Vorbemerkungen** zu 10. Stand: März 2023*
Vorbemerkungen**

Straßenaufbruch kann als Recycling-Baustoff gemäß dem LANUV-Arbeitsblatt 47 "Teerhaltiger Straßenaufbruch und Ausbauasphalt" (2021) bis zu einem Wiederverwertungsgrenzwert von 25 mg/kg polycyclischen aromatischen Kohlenwasserstoffen (PAK (EPA)) wiederverwertet werden.

Gleiches gilt gemäß Mantelverordnung für natürlich anstehende Böden/Sedimente (Locker-/Festgesteine) und Boden-/-Bauschuttgemische.  Allerdings beträgt hier der Wiederverwertungsgrenzwert 30 mg/kg PAK (EPA) und/oder 3 mg/kg Benz(a)pyren.

Boden-/Bauschuttgemische mit deutlich > 50 % mineralischen Fremdbestandteilen werden unter Berücksichtigung der Tabelle 1 (hier: RC 1 bis 3) und der Tabelle 4 (hier: BM-F0* bis BM-F3) chemisch eingestuft.

Abfälle im Sinne des Kreislaufwirtschaftgesetzes (KrWG) und der Mantelverordnung - z.B. Bau- und Abbruchmaterialien, Erdaushub etc. - sind vorrangig zu verwerten. Abfälle, die nicht verwertet werden können, sind gemäß  Kreislaufwirtschaftgesetzes (KrWG) zu beseitigen. Dabei wird zwischen nicht gefährlichen Abfällen, nicht gefährlichen aber (leicht-)kontaminierten Abfällen und gefährlichen Abfällen unterschieden. Alle diese  anfallenden Abfälle sind durch den AN wiederzuverwerten bzw. zu beseitigen.

Abfälle im Sinne des Kreislaufwirtschaftsgesetz (KrWG) und der Mantelverordnung der im Leistungsverzeichnis enthaltenen Zulagepositionen für nicht gefährliche aber (leicht-)kontaminierte Abfälle und gefährliche Abfälle sind entsprechend ihrer Abfallschlüsselnummer einer für sie zugelassenen Entsorgungsanlage/Deponie zuzuführen.

Nicht gefährliches und nicht kontaminiertes Aushubmaterial (bis einschließlich BM-F0* Mantelverordnung - Ersatzbaustoffverordnung) bzw. sonstige Stoffe sind wie folgt zu behandeln:

-  Wiederverwertbares Aushubmaterial/sonstige Stoffe aller im Leistungsverzeichnis enthaltenen Positionen sind im Sinne des  Kreislaufwirtschaftsgesetzes (KrWG) vorrangig  einer Verwertung zuzuführen (Abfall zur Verwertung).
-  Nicht wiederverwertbares Aushubmaterial/sonstige Stoffe aller im Leistungsverzeichnis  enthaltenen Positionen sind auf einer Deponie nach den gesetzlichen Bestimmungen (KrWG) geordnet zu beseitigen (Abfall zur Beseitigung).

Der  Nachweis über die Verwertung/Beseitigung (gemäß Nachweisverordnung) aller Aushubmaterialen bzw. der sonstigen Stoffe ist spätestens mit der Schlussrechnung zu erbringen.

Auskünfte zu diesem Thema können zugelassene Entsorgungsfachbetriebe und das Umwelt- und Grünflächenamt, Untere Abfallwirtschaftsbehörde, erteilen.

Die Entgelte für die Verwertung/Beseitigung ggf. erforderliche Nachweise sowie chemische Untersuchungen sind in die Einheitspreise einzukalkulieren.

*Hinweis: 20 EINBAUTEN AUFNEHMEN UND AUSSTATTUNGEN AUSBAUEN*
Katalog-Nr. 1/MLV_10/10.
EINBAUTEN  AUFNEHMEN  UND
AUSSTATTUNGEN  AUSBAUEN
==========================

#### Abschnitt 10.21 PUNKTENTWÄSSERUNGEN AUFNEHMEN

*Hinweis: Vorbemerkungen** zu 10.21. Stand: März 2023*
Katalog-Nr. 1/MLV_10/10.21.
Vorbemerkungen**

Die Aufnahme wiederverwendbarer Bauteile
(Betonteile und Aufsätze für Straßensinkkästen usw.)
ist so zu handhaben, dass keine Beschädigung erfolgt.

**10.21.314 St Straßensinkkästen abbrechen und entsorgen. Die Anschlussleitung abmauern.**
Katalog-Nr. 1/MLV_10/10.21. 314.
St  Straßensinkkästen,
auf Beton versetzt,
einschließlich Betonfundament
komplett aufnehmen bzw. abbrechen.
Die erforderliche Ausschachtung im
Homogenbereich A ist in den
Einheitspreis einzurechnen.
Die liegengebliebene Anschlussleitung
abmauern und
die Baugrube mit geeignetem Material bis
auf Planumshöhe verfüllen und
gemäß ZTV E-StB verdichten.
Die nicht wiederverwendbaren Aufbruchstoffe
und Bauteile und den überschüssigen Boden
getrennt aufladen,
zu einer Recyclinganlage bzw. Deponie abfahren
und gemäß Vorbemerkungen entsorgen.
Menge: 1,000 St

#### Abschnitt 10.24 PFOSTEN-, ABSPERRPFOSTEN-, HUELSEN- UND POLLERAUFNAHME

*Hinweis: Vorbemerkungen** zu 10.24. Stand: März 2023*
Vorbemerkungen**

Die Aufnahme wiederverwendbarer Stoffe und Bauteile
(Leitpfosten, Pfosten, Quadratpfosten, Absperrpfosten,
Bodenhülsen, Verkehrszeichenpfosten, Betonpoller usw.)
ist so zu handhaben, dass keine Beschädigung erfolgt.

Beim Setzen und Aufstellen der o.g. Ausstattungselemente
ist das Herstellen der Betonfundamente in dem Einheitspreis
eingerechnet.
Die Fundamente werden aus Beton der Betongüte C 20/25 X0
hergestellt.

**10.24.111 St Pfosten ausbauen, seitlich lagern und wieder setzen.**
St  Pfosten,
mit und ohne Verkehrszeichen,
in einem Betonfundament versetzt,
vorsichtig und fachgerecht
komplett ausbauen bzw. aufnehmen.
Das Betonfundament zertrümmern
und den Beton von den Pfosten entfernen.
Die Pfosten von den anhaftenden Betonresten
säubern und innerhalb der Baustelle lagern.
Pfosten für Verkehrszeichen,
Rohrpfosten-Durchmesser 60,3 / 2,0 mm,
nach Angabe des Auftraggebers
in ein Standard-Fundament nach IVZ-Norm  Typ A
mit einem Fundament-Durchmesser von 30 cm
und einer Fundament-Tiefe von 75 cm,
höhen- und fluchtgerecht
standfest setzen.
Die erforderliche Ausschachtung im
Homogenbereich A ist in den
Einheitspreis einzurechnen.
Die Fundamentlöcher mit geeignetem Material
bis auf Planumshöhe verfüllen und
gemäß ZTV E-StB verdichten.
Die nicht wiederverwendbaren Aufbruchstoffe
und den überschüssigen Boden getrennt aufladen,
zu einer Recyclinganlage bzw. Deponie abfahren
und gemäß Vorbemerkungen entsorgen.
Menge: 2,000 St

**10.24.214 St Absperrpfosten aller Art und Größe aufnehmen und entsorgen.**
St  Absperrpfosten
aller Art und Größe,
in einem Betonfundament versetzt,
komplett aufnehmen bzw. abbrechen.
Pfostenhöhe über Gelände ca. 80 cm.
Die erforderliche Ausschachtung im
Homogenbereich A ist in den
Einheitspreis einzurechnen.
Die Fundamentlöcher mit geeignetem Material
bis auf Planumshöhe verfüllen und
gemäß ZTV E-StB verdichten.
Die nicht wiederverwendbaren Aufbruchstoffe
und Bauteile und den überschüssigen Boden
getrennt aufladen,
zu einer Recyclinganlage bzw. Deponie abfahren
und gemäß Vorbemerkungen entsorgen.
Menge: 9,000 St

**10.24.334 St Hülsen aufnehmen und entsorgen.**
St  Hülsen,
mit und ohne Verkehrszeichenpfosten,
in einem Betonfundament versetzt,
komplett aufnehmen bzw. abbrechen.
Die erforderliche Ausschachtung im
Homogenbereich A ist in den
Einheitspreis einzurechnen.
Die Fundamentlöcher mit geeignetem Material
bis auf Planumshöhe verfüllen und
gemäß ZTV E-StB verdichten.
Die nicht wiederverwendbaren Aufbruchstoffe
und Bauteile und den überschüssigen Boden
getrennt aufladen,
zu einer Recyclinganlage bzw. Deponie abfahren
und gemäß Vorbemerkungen entsorgen.
Menge: 1,000 St

*Hinweis: 30 OBERFLÄCHENBEFESTIGUNGEN VON FAHRBAHNEN, FAHRBAHNNEBENFLÄCHEN, RADWEGEN, GEHWEGEN UND SONSTIGEN VERKEHRSFLÄCHEN AUFNEHMEN*
OBERFLÄCHENBEFESTIGUNGEN  VON
FAHRBAHNEN,  FAHRBAHNNEBENFLÄCHEN,
RADWEGEN,  GEHWEGEN  UND  SONSTIGEN
VERKEHRSFLÄCHEN  AUFNEHMEN
======================================

#### Abschnitt 10.31 BITUMINÖSE BEFESTIGUNGEN AUFNEHMEN

**10.31.107 m2 bituminöse Straßenbefestigung, über 20 cm bis 22cm dick, in Breiten von 0,25 m bis 1,00 m aufbrechen und entsorgen.**
m2  bituminöse Straßenbefestigung,
über 20 cm bis 22 cm dick,
in Breiten von 0,25 m bis 1,00 m,
<= 25 mg/kg PAK (EPA),
aufbrechen, aufladen,
zu einer Asphaltmischanlage abfahren
und gemäß Vorbemerkungen entsorgen.
Menge: 300,000 m2

**10.31.922 m gerade Abbruchkanten an bituminösen Decken, i.M. 22 cm dick, herstellen.**
Katalog-Nr. 1/MLV_10/10.31. 922.
m  gerade Abbruchkanten
an vorhandenen bituminösen Decken,
i.M. 22 cm dick,
mit Elektro- oder Motorschneidgeräten
scharfkantig herstellen.
Die anfallenden Stoffe aufladen,
zu einer Recyclinganlage bzw. Deponie abfahren
und gemäß Vorbemerkungen entsorgen.
Menge: 200,000 m

#### Abschnitt 10.36 BETONPFLASTERAUFNAHME

*Hinweis: Vorbemerkungen** zu 10.36. Stand: März 2023*
Vorbemerkung**

Die Aufnahme wiederverwendbarer Stoffe und Bauteile
(hier: Pflastersteine aus Beton gemäß DIN EN 1338
mit rechteckigen oder quadratischen Formaten)
ist so zu handhaben, dass keine Beschädigung erfolgt.

**10.36.101 m2 Betonpflaster aufnehmen und seitlich lagern.**
Katalog-Nr. 1/MLV_10/10.36. 101.
m2  Betonpflaster 30 *15 cm mit Granitvorsatzschale
einschließlich dem Pflasterbett aus Sand, Splitt
oder Brechsand-Splittgemisch aufnehmen,
säubern und innerhalb der Baustelle lagern.
Die nicht wiederverwendbaren Aufbruchstoffe
getrennt aufladen,
zu einer Recyclinganlage bzw. Deponie abfahren
und gemäß Vorbemerkungen entsorgen.
Menge: 5,000 m2

**10.36.102.9 m2 Betonpflaster aufnehmen und zum Betriebshof abfahren.**
m2  Betonpflaster mit Vorsatzschale aus Granit und Betonpflaster anthrazit
der Größe 30*15*14, je 30 m2
vorsichtig aufnehmen, säubern, auf Kunststoffpaletten aufstapeln, aufladen, nach
Angabe des Auftraggebers
zum städtischen Steinplatz abfahren,
dort gegen Quittung abladen.
Die nicht wiederverwendbaren Aufbruchstoffe
aufladen.
Lagerplatz Werne, Stichstraße Werner Hellweg in Höhe Hs.-Nr. 415, Ansprechpartner Herr Bilican Tel.: 024-910-6835,
bitte 1 Woche vorher ankündigen!
Menge: 60,000 m2

**10.36.104.9 m2 Betonpflaster aufnehmen und entsorgen.**
m2  Betonpflaster mit Vorsatzschale aus Granit
der Größe 30*15*14
einschließlich dem Pflasterbett aus Sand, Splitt
oder Brechsand-Splittgemisch aufnehmen,
getrennt aufladen,
zu einer Recyclinganlage bzw. Deponie abfahren
und gemäß Vorbemerkungen entsorgen.
Menge: 330,000 m2

#### Abschnitt 10.37 PLATTENAUFNAHME

*Hinweis: Vorbemerkungen** zu 10.37. Stand: März 2023*
Vorbemerkungen**

Die Aufnahme wiederverwendbarer Stoffe und Bauteile
( P l a t t e n
Platten sind
- Platten aus Beton,
- Platten aus Naturstein,
- Klinkerplatten,

wenn bei rechteckigen oder quadratischen Formaten das
Verhältnis größte Länge zu Dicke größer als 4 ist.
Bei sonstigen Formen gilt als größte Länge die Länge des
kleinsten umhüllenden Recktecks)
ist so zu handhaben, dass keine Beschädigung erfolgt.

Der städtische zentrale Betriebshof befindet sich an der
Straße Obere Stahlindustrie 4.
Der städtische Lagerplatz Werne befindet sich an der
Stichstraße Werner Hellweg in Höhe Hs-Nr 415.

Der städtische Lagerplatz ist personell nicht besetzt.
Anlieferungen sind mit einer Woche Vorlauf mit
Herrn Bilican, 0234/910-6832, zeitlich abzustimmen.
Auf dem Lagerplatz steht kein Gerät zum Entladen bereit, der
Auftragnehmer muss selbstständig die Entladung durchführen.
Die hierfür erforderlichen Kunststoffpaletten/Gitterboxen sind
vom Auftragnehmer zu stellen und gehen in das Eigentum des
Auftraggebers über.

**10.37.451 m2 Plattenbelag aufnehmen und seitlich lagern. Als Zulage.**
m2  Plattenbelag
aller Art und Größe
einschließlich dem Pflasterbett aus Sand, Splitt
oder Brechsand-Splittgemisch,
aufnehmen, säubern
und innerhalb der Baustelle lagern.
Die nicht wiederverwendbaren Aufbruchstoffe
getrennt aufladen,
zu einer Recyclinganlage bzw. Deponie abfahren
und gemäß Vorbemerkungen entsorgen.

Als Zulage zu der Aushubposition 20.20.100.
Menge: 10,000 m2

**10.37.453 m2 Plattenbelag aufnehmen und zum Betriebshof abfahren. Als Zulage.**
m2  Plattenbelag mit Granit Vorsatzschale und Platten anthrazit,
der Größe 60*30*14
einschließlich dem Pflasterbett aus Sand, Splitt
oder Brechsand-Splittgemisch,
aufnehmen, säubern, auf Kunststoffpaletten stapeln,
aufladen und nach
Angabe des Auftraggebers
zum städtischen Betriebshof abfahren,
dort gegen Quittung abladen.
Die nicht wiederverwendbaren Aufbruchstoffe
getrennt aufladen.

Als Zulage zu der Aushubposition 20.20.100.

Lagerplatz Werne, Stichstraße Werner Hellweg in Höhe Hs.-Nr. 415, Ansprechpartner Herr Bilican Tel.: 024-910-6835,
bitte 1 Woche vorher ankündigen!
Menge: 60,000 m2

**10.37.454 m2 Plattenbelag einschl. Bettung aufnehmen. Als Zulage.**
m2  Plattenbelag
aller Art und Größe
einschließlich dem Pflasterbett aus Sand, Splitt
oder Brechsand-Splittgemisch,
aufnehmen und aufladen.

Als Zulage zu der Aushubposition 20.20.100.
Menge: 140,000 m2

*Hinweis: 40 TRAGSCHICHTEN OHNE BINDEMITTEL, TRAGSCHICHTEN MIT HYDRAULISCHEN BINDEMITTELN UND BETON (BEWEHRT) AUFNEHMEN*
TRAGSCHICHTEN  OHNE  BINDEMITTEL,
TRAGSCHICHTEN  MIT  HYDRAULISCHEN
BINDEMITTELN  UND  BETON  (BEWEHRT)
AUFNEHMEN
====================================

#### Abschnitt 10.41 FROSTSCHUTZSCHICHTEN UND SCHOTTERTRAGSCHICHTEN AUFNEHMEN

**10.41.720 m Schlitz in Frostschutz- und Schottertragschichten, Breite 120 cm, Tiefe bis 40 cm, für das Setzen der Bordsteine und Rinnenflussbahnen herstellen.**
m  Schlitz
in Frostschutz- und Schottertragschichten,
für das Setzen der Bordsteine und Rinnenflussbahnen,
in einer Breite bis 120 cm und einer Tiefe bis 40 cm
herstellen.
Die anfallenden Aufbruchstoffe aufladen,
zu einer Recyclinganlage bzw. Deponie abfahren
und gemäß Vorbemerkungen entsorgen.
Anmerkung**
Es handelt sich hier um mehrere Einzellängen.
Menge: 290,000 m

*Hinweis: 50 RANDBEFESTIGUNGEN AUFNEHMEN*
RANDBEFESTIGUNGEN  AUFNEHMEN
================================

#### Abschnitt 10.51 RINNEN- UND ABSCHLUSSBAHNEN UND BETONMARKIERUNGSSTEINE AUFNEHMEN

**10.51.154 m einreihige Rinnen- oder Abschlussbahnen einschl. Betonfundament aufnehmen. Als Zulage.**
m  einreihige Rinnen- oder Abschlussbahnen
aller Art und Größe,
aus Naturstein oder Beton,
in Beton versetzt,
einschließlich Betonfundament aufnehmen
und aufladen.

Als Zulage zu der Aushubposition 20.20.100.
Menge: 160,000 m

#### Abschnitt 10.52 BORDSTEINE AUFNEHMEN

**10.52.164 m Bordsteine aller Art und Größe bis zum Profil HB 18*30 einschl. Betonfundament aufnehmen. Als Zulage.**
m  Bordsteine aller Art und Größe
bis zum Profil HB 18*30,
aus Naturstein oder Beton,
in Beton versetzt,
einschließlich Betonfundament aufnehmen
und aufladen.

Als Zulage zu der Aushubposition 20.20.100.
Menge: 260,000 m

#### Abschnitt 10.98 BAUMSCHUTZMASSNAHMEN GEMÄSS DIN 18 920

**10.98.150 St Baumschutz herstellen, über 50 cm bis 70 cm Stammdurchmesser**
St  Baumschutz herstellen über 50 cm bis 70 cm
Stammdurchmesser,
Mantel mit Polsterung zum Schutz des Baumstammes vor mechanischer Beschädigung
herstellen und während der Bauzeit unterhalten.
Der Mantel darf den Baumstamm und die Wurzelanläufe nicht berühren.
Der Stammdurchmesser wird 1 m über Geländeoberfläche gemessen.
Polsterung des Stammes durch Umwickeln mit
kokosummanteltem Dränrohr Durchmesser 100 mm.
Mantel aus Brettern, 30 mm dick, lückenlos befestigen
Mantelhöhe 2 m.
Schutzmaterial nach Beendigung der Bauarbeiten
abbauen.
Material wieder in Eigentum des AN übernehmen und
von der Baustelle entfernen.
70% wird nach dem Anbringen, der Rest bei der
Schlussrechnung berechnet.
Anmerkung**
Diese Leistung muss vom Grünflächenamt
der Stadt Bochum separat abgenommen werden.
Menge: 1,000 St

**10.98.170 St Baumschutz herstellen, über 70 cm bis 100 cm Stammdurchmesser**
St  Baumschutz herstellen über 70 cm bis 100 cm
Stammdurchmesser,
Mantel mit Polsterung zum Schutz des Baumstammes vor mechanischer Beschädigung
herstellen und während der Bauzeit unterhalten.
Der Mantel darf den Baumstamm und die Wurzelanläufe nicht berühren.
Der Stammdurchmesser wird 1 m über Geländeoberfläche gemessen.
Polsterung des Stammes durch Umwickeln mit
kokosummanteltem Dränrohr Durchmesser 100 mm.
Mantel aus Brettern, 30 mm dick, lückenlos befestigen
Mantelhöhe 2 m.
Schutzmaterial nach Beendigung der Bauarbeiten
abbauen.
Material wieder in Eigentum des AN übernehmen und
von der Baustelle entfernen.
70% wird nach dem Anbringen, der Rest bei der
Schlussrechnung berechnet.
Anmerkung**
Diese Leistung muss vom Grünflächenamt
der Stadt Bochum separat abgenommen werden.
Menge: 2,000 St

### Bereich 20 E R D B E W E G U N G

*Hinweis: Vorbemerkungen zu 20. Stand: März 2023*
Vorbemerkungen

Das Lösen, Laden, Fördern, Einbauen und Verdichten
von Boden/Auffüllungen und Fels sowie von sonstigen
erdbautechnisch geeigneten Stoffen erfolgt nach den "Zusätzlichen Technischen Vertragsbedingungen und
Richtlinien für Erdarbeiten im Straßenbau"

Bei Erdarbeiten werden Einbaugegenstände nicht
abgezogen.
Dafür erfolgt keine Vergütung für die durch diese
verursachten Erschwernisse.
Vorgefundene Fundamente (Mauerwerk und Beton) die
entfernt werden, werden besonders vergütet.

Die Vergütung aller Bodenpositionen erfolgt:
- beim Lösen nach Aufmaß im Abtrag,
- beim Einbau nach Aufmaß im Auftrag,
- beim Lösen und Einbau nach Aufmaß im Auftrag,
- beim Abfahren von gelagertem Boden/Auffüllungen
  nach Aufmaß der Lagerung.

Der Nachweis der Güteeigenschaften der Baustoffe
(Sieblinie und Proctorkurve) und der fertigen Leistung (Verdichtungsgrad bzw. Verformungsmodul) nach den
ZTV E-StB ist vom Auftragnehmer auf seine Kosten zu führen.

Der im folgenden angeführte Begriff "EINBAUEN" umfasst
E I N S C H L I E S S L I C H  Herstellen des Planums
(ZTV E-StB) folgende Leistungen:
- profilgerechtes Auftragen, Einebnen und Verdichten.

Der im folgenden angeführte Begriff "LÖSEN" umfasst
E I N S C H L I E S S L I C H  Herstellen des Planums
(ZTV E-StB) folgende Leistungen:
- profilgerechtes Abtragen und Einebnen.

Eine Vergütung für das Verdichten des Untergrundes
erfolgt, falls erforderlich und vom Auftraggeber
besonders angeordnet, gesondert.
Das Lösen, Laden und Separieren des Bodens/der Auffüllungen
wird über die Positionen 20.20.100, 20.21.100, bzw. 20.22.100  erfasst. In diesen Grundpositionen ist der Aufwand für das Lösen in den Homogenbereichen A, B, bzw. C zu berücksichtigen.

Die ordnungsgemäße und schadlose Verwertung oder die
gemeinwohlverträgliche Beseitigung der Stoffe und Bauteile
erfolgt gemäß Vorbemerkungen zum Leistungsverzeichnis
A U F B R U C H A R B E I T E N.

Bei der Entsorgung werden unterschieden:

a) Bodenmaterial mit Fremdbestandteilen < 50%;
  deklariert nach ErsatzbaustoffV als Bodenmaterial mit
  Fremdbestandteilen
b) Bodenmaterial mit Fremdbestandteilen > 50%;
  deklariert nach ErsatzbaustoffV als nicht aufbereiteter
  Bauschutt
c) Asphaltaufbruch

Hierzu werden nach Bedarf jeweils Zulagen für die Entsorgung von
belasteten aber nicht gefährlichen bzw. gefährlichen Bau- und Abbruchabfällen vergütet.

#### Abschnitt 20.20 BODENAUSHUB EINSCHLIESSLICH OBER- FLÄCHENBEFESTIGUNGEN MIT OBERBAU IM HOMOGENBEREICH A

*Hinweis: Vorbemerkungen zu 20.20. Stand: März 2023*
Vorbemerkungen

Die Tabelle A definiert die Eigenschaften und Kennwerte
des Bodens bzw. der Auffüllungen im Homogenbereich A
für Baumaßnahmen der Geotechnischen Kategorie 1.

Tabelle A: Homogenbereich A (leicht, mittelschwer und
schwer lösbare Bodenarten)

Bodengruppen
nach DIN 18196:  GE, GW, GI, SE, SW, SI
  (nichtbindig, grobkörnig)
  GU, GT, SU, ST
  (schwachbindig, gemischtkörnig)
  HN, HZ, OH, OK, F, OU, OT
  (organische u. organogene Böden)
  GU*, GT*, SU*, ST*
  (gemischtkörnig)
  UL, UM, UA, TL, TM, TA
  (feinkörnig, bindig)

Stein- und Blockanteile
nach DIN ISO 14688-1:  Steinanteil (d= 63 bis 200 mm):
  0 bis > 30%
  Blockanteil (> 200mm):
  0 bis 30%
  (einschl. großer Blöcke >630mm)

Konsistenz
nach DIN 14688-1:  weich bis halbfest
  (nicht flüssig oder breiig)

Plastizität
nach DIN 14688-1:  gering bis ausgeprägt plastisch

Lagerungsdichte
nach DIN EN ISO 14688-2
und DIN 18126:  sehr locker bis sehr dicht

**20.20.100 m3 Boden/Auffüllungen lösen und aufladen (Homogenbereich A einschl. der Oberflächenbefestigungen). Anfallende Stoffe und Bauteile separieren.**
m3  Boden und/oder Auffüllungen im Homogenbereich A
einschließlich der Oberflächenbefestigungen
von Fahrbahnen, Fahrbahnnebenflächen, Radwegen, Gehwegen und sonstigen Verkehrsflächen
sowie Randbefestigungen aus Rinnen- oder
Abschlußbahnen sowie Bordsteine usw. mit
Betonfundamenten und Betonrückenstützen
lösen und aufladen.
Die anfallenden Stoffe und Bauteile sind
entsprechend ihrer weiteren Verwendung oder
Entsorgung zu separieren.
Anmerkung
Aufmaß nach Abtrag bzw. Erdmassenberechnung.
Menge: 145,000 m3

**20.20.120 m3 Anschüttungen und Boden (nicht aufbereiteter Bauschutt) abfahren und entsorgen.**
m3  Ungebundene Straßenschichten bestehend aus Anschüttungen und Boden (nicht aufbereiteter Bauschutt),
Chemische Einstufung < BM-F0* bis < BM-F3 der Tabellen 3 und 4 der Ersatzbaustoffverordnung zu einer Entsorgungsanlage,  zugelassen für die Annahme, Aufbereitung und  Verwertung der  Aushubmaterialien,  transportieren und dort gesetz- und satzungsgemäß in behördlich genehmigter Weise ohne Rücknahmeverpflichtung des Abfallerzeugers  gemäß Kreislaufwirtschaftsgesetz (KrWG) entsorgen.
In den Einheitspreis sind sämtliche mit der Entsorgung/Verwertung verbundenen Kosten wie Annahmeerklärung einer zugelassenen Deponie, Identifikation- und sonstige Kontrollbeprobungen und -analysen, Gebühren, Abnahmen durch Gefahrgutbeauftragte, Transporte, Annahmegebühren, etc. einzurechnen.

Der Auftragnehmer muss die Genehmigung für den Transport der Bau- und Abbruchabfälle nach Erteilung des Auftrages und rechtzeitig vor Beginn der Abfuhr dem Auftraggeber im Original vorlegen und in Kopie übergeben.

Bei der Anlieferung sind die erforderlichen Papiere, wie z.B. Analysen, dem Abfallentsorger vorzulegen.

Der Beförderer hat diese Unterlagen gemeinsam mit einer Ausfertigung der Transportgenehmigung bei jeder Beförderung mitzuführen und diese Unterlagen auf Verlangen den zur Überwachung und  Kontrolle Befugten vorzulegen.

Der Nachweis der Anlieferung erfolgt über Wägung. Der Auftragnehmer muss dem Auftraggeber an jedem Transporttag die Wägescheine zur Entgegennahme und Gegenzeichnung vorlegen und übergeben.

Jeder Transport ist in den Bautagesberichten mit

  -  Fahrzeugkennzeichen
  -  beförderte und entladene Menge
  -  Wägescheinnummer
  -  Anlieferungsdatum mit Uhrzeit
einzutragen.
Menge: 125,000 m3

**20.20.300 m3 Boden/Auffüllungen im Homogenbereich A in Handschachtung lösen. Als Zulage**
m3  Boden und/oder Auffüllungen im Homogenbereich A
in Handschachtung lösen.

Als Zulage zu der Bodenaushubposition 20.20.100.
Menge: 2,000 m3

**20.20.310 m3 Boden/Auffüllungen im Homogenbereich A in Handarbeit im Bereich von Wurzeln lösen. Als Zulage.**
m3  Boden und/oder Auffüllungen im Homogenbereich A
in Handarbeit
im Bereich von vorhandenem bzw. vermuteten
Wurzelwerk der Straßenbäume
nach Angabe des Auftraggebers
in Fahrbahnen, Fahrbahnnebenflächen, Radwegen,
Gehwegen sowie sonstigen Verkehrsflächen
vorsichtig unter Vermeidung von
Wurzelbeschädigungen
lösen.
Als Zulage zu der Bodenaushubposition 20.20.100.
Menge: 2,000 m3

**20.20.317 m3 Boden/Auffüllungen im Bereich ehemaliger Baumstandorte mit Wurzelresten einschl. Leitungen lösen u. entsorgen.**
Katalog-Nr. 1/MLV_20/20.20. 317.
m3  Boden/Auffüllungen im Bereich ehemaliger
Baumstandorte mit Wurzelresten
in Fahrbahnen, Fahrbahnnebenflächen, Radwegen,
Gehwegen sowie sonstigen Verkehrsflächen
lösen, separieren und entsorgen
einschl. Erschwernis infolge vorhandener Leitungen
bzw. Kabel im Wurzelbereich.
In den Einheitspreis mit einzukalkulieren ist das
vorsichtige Aufnehmen der Wurzeln von Hand ohne
Beschädigung vorhandener Leitungen bzw. Kabeln.
Menge: 17,000 m3

#### Abschnitt 20.50 PLANUMHERSTELLUNG

*Hinweis: Vorbemerkungen** zu 20.50. Stand: März 2023*
Vorbemerkungen**

Der Auftragnehmer ist verpflichtet, die Fertigstellung
des Planums vor weiterer Überschüttung dem
Auftraggeber anzuzeigen.
Bei Planumsarbeiten werden Einbaugegenstände
nicht abgezogen.
Dafür erfolgt keine Vergütung für durch diese
verursachten Erschwernisse.
Das Herstellen des Planums, entsprechend den
Forderungen der ZTV E-StB sowie dem "Merkblatt
für die Verdichtung des Untergrundes und des Unterbaues
im Straßenbau" Ausgabe 2003, ist in den Leistungen
"Einbau" und "Lösen" der Einbau- bzw. Abtragspositionen enthalten und wird hier nicht besonders
vergütet.

**20.50.200 m2 freigelegtes Schotterplanum profilgemäß abgleichen und verdichten. Ausgleich bis zu + 20 cm. Profilgenauigkeit +/- 2 cm.**
Katalog-Nr. 1/MLV_20/20.50. 200.
m2  freigelegtes Schotterplanum profilgemäß
abgleichen und verdichten.
Der Ausgleich bis zu + 20 cm Auftrag,
sowie eventuelle Zwischentransporte innerhalb der
Baustelle sind in den Einheitspreis einzukalkulieren.
Profilgenauigkeit +/- 2 cm.
Die nicht wiederverwendbaren Stoffe aufladen,
zu einer Recyclinganlage bzw. Deponie abfahren
und gemäß Vorbemerkungen entsorgen.

Anmerkung*

Fehlendes Schottermaterial wird gesondert vergütet.
Menge: 100,000 m2

**20.50.201 m2 freigelegtes Schotterplanum profilgemäß abgleichen und verdichten. Ausgleich bis zu - 4 cm. Profilgenauigkeit +/- 2 cm.**
m2  freigelegtes Schotterplanum profilgemäß
abgleichen und verdichten.
Der Ausgleich bis zu -4 cm  Abtrag,
sowie eventuelle Zwischentransporte innerhalb der
Baustelle sind in den Einheitspreis einzukalkulieren.
Profilgenauigkeit +/- 2 cm.
Die nicht wiederverwendbaren Stoffe aufladen,
zu einer Recyclinganlage bzw. Deponie abfahren
und gemäß Vorbemerkungen entsorgen.

Anmerkung*

Fehlendes Schottermaterial wird gesondert vergütet.
Menge: 20,000 m2

### Bereich 30 E N T W Ä S S E R U N G S M A S S N A H M E N I M Z U G E V O N S T R A S S E N B A U A R B E I T E N

*Hinweis: Vorbemerkungen** zu 30. Stand: März 2023*
Vorbemerkungen**

Die Aufnahme der Oberflächenbefestigungen der
Fahrbahnen, Fahrbahnnebenflächen, Radwege,
Gehwege und sonstigen Verkehrsflächen
sowie deren Wiederherstellung wird nach den Positionen
der entsprechenden Untergruppe im Leistungsverzeichnis
abgerechnet, wenn der Positionstext nichts anderes
besagt.

Die ordnungsgemäße und schadlose Verwertung oder die
gemeinwohlverträgliche Beseitigung der Stoffe und Bauteile
erfolgt gemäß Vorbemerkungen zum Leistungsverzeichnis
A U F B R U C H A R B E I T E N.

Anmerkung**
Sofern ein bestimmtes Fabrikat im Leistungsverzeichnis
vorgeschrieben ist, gilt gemäß Vorbemerkungen
grundsätzlich der Zusatz -oder gleichwertiger Art-.

*Hinweis: ENTWÄSSERN VON VERKEHRSFLÄCHEN*
ENTWAESSERN  VON  VERKEHRSFLAECHEN
======================================

#### Abschnitt 30.11 GRABENAUSHUB

*Hinweis: Vorbemerkungen** zu 30.11. Stand: März 2023*
Vorbemerkungen**

Einstufung der Straßenaufbruchmaterialien
und der Bodenaushubmaterialien beim Lösen

Die bei den Ausschachtungsarbeiten angetroffenen
Auffüllungen/Bodenarten werden entsprechend ihrem
Zustand beim Lösen als leicht bis schwer lösbare Bodenarten (Homogenbereich A) oder als leicht bis schwer lösbarer
Fels (Homogenbereich B bzw. C) eingestuft und vergütet.

Erschwernisse infolge Freilegung von bekannten
Versorgungsleitungen jeglicher Art und Größe sowie
durch Gleisanlagen werden nicht besonders vergütet.
DIN 18 300, Ziffer 3.1.5 ist besonders zu beachten.

Der Bodenaushub wird nur von Vorderkante Sinkkastenaufsatz bis anschlußseitiger Außenkante Hauptkanal
bzw. Schachtbauwerk vergütet.

Die Abrechnungsbreite der Baugruben für Straßenentwässerungsleitungen im Straßenbereich beträgt:

  für Gräben aller Anschlusstiefen =  0,90 m.

Die Baugrube gemäß DIN 4124 sichern und verkleiden.

In der Breite ist ein Zuschlag von 2 * 5 cm für die
beidseitige Verkleidung enthalten.

Mehrbreiten für die Anschlußarbeiten am Hauptkanal
werden nicht besonders vergütet.

Das Aufladen, Abfahren und Entsorgen des durch den
Einbau der Stoffe und Bauteile verdrängten Bodens
ist in die Einheitspreise der entsprechenden Positionen
einzurechnen.

**30.11.100 m3 Boden im Homogenbereich A lösen. Tiefe 0 bis 1,50 m.**
m3  Boden/Auffüllungen im Homogenbereich A
in Baugruben für Straßenentwässerungsleitungen
in Tiefen von 0 m bis 1,50 m
(gerechnet von Oberkante Planum bzw. Gelände /
Oberflächenbefestigung bis Baugrubensohle)
gemäß DIN 4033 und DIN 4124
lösen und ausheben.
Etwa vorhandene alte Rohrleitungen aufnehmen.
Die Baugrube gemäß DIN 4124 sichern und
verkleiden.
Die Baugrubensohle wasserfrei halten.
Nach dem Legen der Rohre
die Baugruben für Straßenentwässerungsleitungen
gemäß ZTVA-StB und den darüber hinaus
geltenden Regelungen für Aufgrabungen in weiteren
Zusätzlichen Technischen Vertragsbedingungen und
Richtlinien (ZTV'en)
wieder verfüllen und verdichten.
Die nicht wiederverwendbaren Stoffe und Bauteile
und den überschüssigen Boden getrennt aufladen,
zu einer Recyclinganlage bzw. Deponie abfahren
und gemäß Vorbemerkungen entsorgen.
Menge: 20,000 m3

**30.11.104 m3 Boden im Homogenbereich A lösen. Tiefe 0 bis 3,50 m.**
m3  Boden/Auffüllungen im Homogenbereich A
in Baugruben für Straßenentwässerungsleitungen
in Tiefen von 0 m bis 3,50 m
(gerechnet von Oberkante Planum bzw. Gelände /
Oberflächenbefestigung bis Baugrubensohle)
gemäß DIN 4033 und DIN 4124
lösen und ausheben.
Etwa vorhandene alte Rohrleitungen aufnehmen.
Die Baugrube gemäß DIN 4124 sichern und
verkleiden.
Die Baugrubensohle wasserfrei halten.
Nach dem Legen der Rohre
die Baugruben für Straßenentwässerungsleitungen
gemäß ZTVA-StB und den darüber hinaus
geltenden Regelungen für Aufgrabungen in weiteren
Zusätzlichen Technischen Vertragsbedingungen und
Richtlinien (ZTV'en)
wieder verfüllen und verdichten.
Die nicht wiederverwendbaren Stoffe und Bauteile
und den überschüssigen Boden getrennt aufladen,
zu einer Recyclinganlage bzw. Deponie abfahren
und gemäß Vorbemerkungen entsorgen.
Menge: 30,000 m3

#### Abschnitt 30.12 BODENERSATZMATERIAL

*Hinweis: Vorbemerkungen** zu 30.12. Stand: März 2023*
Vorbemerkungen**

Bei Verwendung von RC-Baustoffen ist das folgende
Regelwerk zu berücksichtigen:
Verordnung über Anforderungen an den Einbau von mineralischen Ersatzbaustoffen in technische
Bauwerke (ErsatzbaustoffV, 16.07.2021)

Eignungsprüfung

Vor Anlieferung des Recycling-Baustoffes ist eine Eignungsprüfung mit folgenden Informationen beim AG zur Zustimmung
einzureichen:
- Art und Herkunft des mineralischen Stoffes
- Lieferant
- Materialbeschreibung (Abfallschlüsselnummer, Bezeichnung)
- Art der Materialaufbereitung (Aufbereitungsanlage, Zulassung
  der Aufbereitungsanlage)
- Begründung für die stoffliche Zusammensetzung des Materials
  (aktuelle - maximal 6 Monate alt - chemische und bodenmechanische Laborberichte)

Als Einbaugrenzwert für den Recycling-Baustoff werden
die RC 1-Werte (Tabelle 1 ErsatzbaustoffV)  festgelegt. Dies ist durch eine entsprechende Analytik bei Erstanlieferung und anschließend alle 1.000 m3 nachzuweisen.

**30.12.100 m3 Sand zur Unterbettung und Ummantelung**
m3  Sand zur Unterbettung und Ummantelung
von Rohrleitungen, natürliche Baustoffe,
gemäß DIN EN 1610 liefern und einbauen.

Dicke der unteren Bettungsschicht mind. 100 mm,
Dicke der Abdeckung mind. 150 mm
(Schichtdicken gemessen im verdichteten Zustand).

Baustoffe für die Leitungszone entsprechend DIN EN 1610,
5.3, mit einer Kornabstufung, die gegenüber dem
anstehenden Boden und der Grabenverfüllung filterstabil ist.
Auf Verlangen sind dem AG die entsprechenden Nachweise
zu liefern.
Menge: 12,000 m3

**30.12.470 m3 Recyclingmaterial 0/45 mm liefern u. einbauen.**
m3  Recyclingmaterial 0/45 mm,
aus RC-1 Baustoff gemäß TL Gestein-StB,
als Ersatz
für vorgefundenen ungeeigneten Verfüllboden
liefern
und auf besondere Anordnung des Auftraggebers
in Baugruben für Straßenentwässerungsleitungen,
gemäß ZTVA-StB und den darüber hinaus
geltenden Regelungen für Aufgrabungen in weiteren
Zusätzlichen Technischen Vertragsbedingungen und
Richtlinien (ZTV'en),
einbauen und verdichten.
Anmerkung**
Das Aufmaß erfolgt im verdichteten Zustand.
Menge: 38,000 m3

#### Abschnitt 30.14 ROHRVERLEGUNG MIT KUNSTSTOFFROHREN

*Hinweis: Vorbemerkungen** zu 30.14. Stand: März 2023*
Vorbemerkungen**

Der Anschluss der Leitung an den Kanal, an Sicker- und
Prüfschächte oder an die vorhandene Senkleitung ist in
die Einheitspreise einzurechnen.

Der passgenaue Schnitt, Verlust (z.B. bei Passstücken usw.) ist in die Einheitspreise einzurechnen.

Ein neuer Anschluß an den Hauptkanal ist mittels
Kernbohrgerät herzustellen.

Abgerechnet wird nach den eingebauten Längen.

Das Aufladen, Abfahren und Entsorgen des durch den Einbau
der Kunststoffrohrleitungen einschließlich Zubehör (Abzweige,
Sattelstücke, Manschettendichtungen usw.) verdrängten Bodens
ist in die Einheitspreise der entsprechenden Positionen
einzurechnen.

**30.14.103 m Kunststoffrohre DN/OD 160 liefern u. verlegen.**
m  muffenloses Vollwand-Kunststoffrohr DN/OD 160,
HS-R-Rohr, Farbe: blau, PVC-U,
Ringsteifigkeit nach ISO 9969 mindestens 12 kN/m², in Anlehnung an die DIN EN 1401-1, jedoch mit erhöhter Wanddicke, glattwandig, inklusive der für die fachgerechte Verlegung erforderlichen Doppelmuffen mit innen liegendem Steg und zwei fest eingelegten, gemäß DIN EN 681-2 WH ölbeständigen FE-Dichtungen,
liefern und verlegen,
unter Berücksichtigung von DIN EN 1610 und
Verlegevorschrift der Herstellerwerke.
Anmerkung**
Aufmaß nach den eingebauten Rohrlängen.
Menge: 26,000 m

**30.14.113 St Kunststoffrohr-Bögen DN/OD 160 liefern u. verlegen. Als Zulage.**
St  HS-R-Bogen DN/OD 160/15°, 160/30° MM,
Farbe: blau, PVC-U,  SN 12
nach DIN EN 1401-1 wandverstärkt, glattwandig,
mit 2 angeformten Muffen und fest eingelegten, gemäß DIN EN 681-2 WH ölbeständigen FE-Dichtungen,
liefern und verlegen,
unter Berücksichtigung von DIN EN 1610 und
Verlegevorschrift der Herstellerwerke.

Als Zulage zur Position 30.14.103.
Menge: 4,000 St

**30.14.133 St Kunststoffrohr-Abzweige DN/OD 160 liefern u. verlegen. Als Zulage.**
St  HS-R-Abzweig DN/OD 160/160/45°,
Farbe: blau PVC-U, SN 12
nach DIN EN 1401-1 wandverstärkt, glattwandig,
mit geradem Durchlauf DN/OD 160, mit 2 angeformten Muffen und fest eingelegten, gemäß DIN EN 681-2 WH ölbeständigen FE-Dichtungen und 1 Zulauf DN/OD 160 unter 45°, mit 1 angeformten Muffe  mit fest eingelegten FE-Dichtung,
liefern und verlegen,
unter Berücksichtigung von DIN EN 1610 und
Verlegevorschrift der Herstellerwerke.
Als Zulage zur Position 30.14.103.
Menge: 1,000 St

**30.14.143 St Anschlussstücke DN/OD 160 liefern u. verlegen.**
St  HS-R-UM DN/OD 160, Übergangsstück von Steinzeug-L-Muffe auf ein Kunststoffrohr DN/OD 160 nach DIN EN 1401-1 aus PVC-U, Farbe: blau, SN 12,
wandverstärkt, glattwandig,
liefern und verlegen,
unter Berücksichtigung von DIN EN 1610 und
Verlegevorschrift der Herstellerwerke.
Menge: 2,000 St

**30.14.153 St Doppelsteckmuffe DN/OD 160 liefern u. verlegen.**
St  HS-R-Doppelmuffe DN/OD 160,
Farbe: blau, aus PVC-U, SN 12
nach DIN EN 1401-1 wandverstärkt, glattwandig,
mit innen liegendem Steg sowie 2 angeformten Muffen und fest eingelegten, gemäß DIN EN 681-2 WH ölbeständigen FE-Dichtungen,
liefern und verlegen,
unter Berücksichtigung von DIN EN 1610 und
Verlegevorschrift der Herstellerwerke.
Menge: 4,000 St

**30.14.333 St Bohranschlussstutzen DN 150 in Betonrohre -DIN 4032- DN 300 einsetzen.**
St  Bohranschlussstutzen  DN 150,
entsprechend DIN V 1852-1 sowie DIN EN 681-1,
Bohrlochdurchmesser 181 - 183 mm,
einschließlich der Übergangsstücke
auf Kunststoffrohre bis DN 150
liefern.
Anbohren der Betonrohre nach DIN 4032
DN 300 mittels Kernbohrgerät.
Den Bohrkern entfernen.
Den Anschlussstutzen in die Betonrohrleitung
DN 300,
nach Erstellen der Kernbohrung,
fachgerecht einbauen
und die Übergangsstücke verlegen und dichten.
Die Montagehinweise des Herstellers beachten.
Die nicht wiederverwendbaren Stoffe aufladen,
zu einer Recyclinganlage bzw. Deponie abfahren
und gemäß Vorbemerkungen entsorgen.
Die erforderliche Ausschachtung im
Homogenbereich A ist in den
Einheitspreis einzurechnen.
Anmerkung**
Die Anschlüsse werden vom zuständigen
Kanalmeister in offener Baugrube abgenommen.
Das Protokoll der Abnahme wird der Schlussrechnung beigefügt.
Menge: 4,000 St

*Hinweis: OBERFLÄCHENENTWÄSSERUNG MIT PUNKTENTWAESSERUNGSSYSTEMEN*
OBERFLÄCHENENTWAESSERUNG MIT
PUNKTENTWÄSSERUNGSSYSTEMEN
=================================

#### Abschnitt 30.15 STRASSENABLÄUFE IM BORDRINNENBEREICH GEMÄSS DIN EN 124/DIN 1229, KLASSE C 250

*Hinweis: Ausführungsbeschreibung zu Position 30.15.165.****
***Ausführungsbeschreibung zu Position 30.15.165.***

Vorbemerkung**

In den Einheitspreis ist eingerechnet:

1.)  die erforderliche Aufnahme der
  Oberflächenbefestigungen für das Setzen der
Straßenabläufe und für das Herstellen der Straßenentwässerungsleitungen von Vorderkante Sinkkastenaufsatz bis zu den bestehenden Anschlussleitungen
- Aufbrechen der bituminösen Straßenbefestigungen
bis 22 cm Dicke
- Herstellen der geraden Abbruchkanten an den
vorhandenen bituminösen Decken bis 22 cm Dicke
mit Elektro- oder Motorschneidgeräten
- Aufbrechen der Frostschutz- und Schottertragschichten bis zu einer Gesamtdicke von 100 cm

Die nicht wiederverwendbaren Aufbruchstoffe
getrennt aufladen,
zu einer Recyclinganlage bzw. Deponie abfahren
und gemäß Vorbemerkungen entsorgen.

2.)  das vorschriftsmäßige Anschließen der Straßenabläufe mit Steinzeugrohren DN 150 gemäß
  DIN EN 295 an die bestehenden Anschlußleitungen bis DN 200.

  Für den Anschluß werden benötigt:
- etwa 1 Anschlussstutzen
- 1 Passstück bzw.
Übergangsstück DN 150/DN 200
- 1 flacher Bogen
- 1,00 m gerade Steinzeugrohre bzw. Kunststoffrohre
- 1 Manschettendichtung (M-Dichtung) gemäß
DIN EN 295, Teil 4, zur scherlastsicheren
Verbindung zweier Spitzenden von Steinzeugrohren bzw. 1 Doppelsteckmuffe zur Verbindung
zweier Spitzenden von Kunststoffrohren

Die Verlegevorschrift der Herstellerwerke beachten.

3.)  die erforderliche Ausschachtung im
Homogenbereich A nach Erfordernis und
die Verfüllung der Baugrube von Hinterkante
Sinkkastenaufsatz bis zu den bestehenden Anschlussleitungen.
Nach dem Setzen der Straßenabläufe und
nach dem Verlegen der Anschlussleitungen
die Baugrube
gemäß ZTVA-StB und den darüber hinaus
geltenden Regelungen für Aufgrabungen in
weiteren Zusätzlichen Technischen Vertragsbedingungen und Richtlinien (ZTV's)
wieder verfüllen und verdichten.

Den überschüssigen Boden aufladen,
zu einer Recyclinganlage bzw. Deponie abfahren
und gemäß Vorbemerkungen entsorgen.

4.)  Die erforderliche Wiederherstellung der
Oberflächenbefestigung
- Herstellen der Frostschutzschicht
gemäß ZTV SoB-StB 04
Schichtdicke = 28 cm
Baustoffgemisch = natürliche Gesteinskörnungen

Herstellen der Schottertragschicht
gemäß ZTV SoB-StB 04
Schichtdicke = 20 cm
Baustoffgemisch = natürliche Gesteinskörnungen

Anmerkung**
Die Lieferung und der Einbau von Asphalttragschichten und des Asphaltbinders
nach ZTV Asphalt-StB wird besonders vergütet.

Anschlüsse, die nicht mehr mit einem flachen Bogen
angeschlossen werden können, werden aufgenommen
und tiefer gelegt.

Diese zusätzlichen Leistungen werden gesondert
vergütet.

**30.15.165 St Straßenabläufe mit Aufsatz 300/500 bzw. 500/500 versetzen. Gesamthöhe ca. 115 cm. Lieferung erfolgt gesondert.**
St  Straßenabläufe
mit Aufsatz 300/500 bzw. 500/500
für Trockenschlamm,
Durchmesser 450 mm,
Gesamthöhe ca. 115 cm,
auf einem 20 cm dicken Betonfundament
versetzen.
Die Einzelteile mit Trockenmörtel gemäß den Verarbeitungsrichtlinien des Herstellers
versetzen und verfugen.
Anmerkung**
Die Lieferung der Betonteile für Straßenabläufe und
die Lieferung der Aufsätze mit Rahmen für Straßenabläufe erfolgt gesondert.
Menge: 4,000 St

**30.15.390 St Betonteile für Straßenabläufe (Seitenenlauf) 500/500 -lang- liefern.**
St  Betonteile für Straßenabläufe (Seiteneinlauf)
bestehend aus den Einzelteilen:
- Boden DN 150 ähnlich DIN 4052-1a mit Muffe für PVC-Rohre
- Schaft DIN 4052-5d
- Auflagering DIN 4052-10a -für Aufsätze mit Seiteneinlaufliefern.
Menge: 4,000 St

**30.15.430 St Aufsätze mit Rahmen für Seiteneinläufe liefern**
St  Aufsätze mit seitlichem Einlauf,
Klasse C 250, Pultform,
mit Anlauf für schräge Bordkanten
für Bordsteine DIN 483 Form HB
bzw. Buskapstein,
entsprechend DIN EN 124 / DIN 1229, RAL-GZ 692,
Rahmenaußenmaße 500 x 500 mm,
Rahmen aus Gusseisen mit Eimerauflage,
Rahmenhöhe 225 mm,
Deckel aus Beton-Guss,
Einlaufquerschnitt 465 cm2,
liefern
Menge: 4,000 St

**30.15.580 St Eimer für Straßenabläufe (Seiteneinläufe) liefern u. einsetzen.**
St  Eimer für Straßenabläufe
zum BEGU-Aufsatz Klasse C 250
DIN 4052-A4
in verzinkter Ausführung liefern und einsetzen.
Menge: 4,000 St

### Bereich 40 S C H I C H T E N O H N E B I N D E M I T T E L G E M Ä S S Z T V S O B - S T B

*Hinweis: Vorbemerkungen** zu 40. Stand: März 2023*
Vorbemerkungen**

Die Herstellung von Schichten ohne Bindemittel erfolgt nach
den "Zusätzlichen Technischen Vertragsbedingungen und Richtlinien für den Bau von Schichten ohne Bindemittel im Straßenbau" (ZTV SoB-StB).

Die Lieferung der Baustoffgemische und Böden erfolgt nach
den "Technischen Lieferbedingungen für Baustoffgemische
und Böden zur Herstellung von Schichten ohne Bindemittel im Straßenbau" (TL SoB-StB).

Die Tragfähigkeitswerte EV2 und die erzielten Lagerungsdichten der verdichteten Frostschutzschichten und Tragschichten
sind im erforderlichen Umfang nach Maßgabe
der "Zusätzlichen Technischen Vertragsbedingungen
und Richtlinien für den  Bau von Schichten ohne Bindemittel im Straßenbau" (ZTV SoB-StB) vom Auftragnehmer nachzuweisen.
Die Kosten sind in die Einheitspreise einzukalkulieren.

Beim Einbau von Tragschichten ohne Bindemittel
mit Fertiger kann Tragschichtmaterial
der Körngröße 0/32 mm verwendet werden.

#### Abschnitt 40.13 FROSTSCHUTZSCHICHTEN / TRAGSCHICHTEN AUS NATÜRLICHEN GESTEINSKÖRNUNGEN

*Hinweis: Vorbemerkungen** zu 40.13. Stand: März 2023*
Vorbemerkungen**

Die Gesteinskörnungen für Frostschutzschichten
aus Schotter-Splitt-Sand-Gemischen oder
Splitt-Sand-Gemischen nach DIN 18 315  Abschnitt 2.1.1,
bestehen nur aus natürlichen Gesteinskörnungen (Naturstein).

Die Korngrößenverteilung des Baustoffgemisches
für die oberen 20 cm der Frostschutzschichten muss
die Anforderungen der Tabelle 4
der "Technischen Lieferbedingungen für Baustoffgemische
und Böden zur Herstellung von Schichten ohne Bindemittel im Straßenbau" (TL SoB-StB) erfüllen.

Zu beachten ist die beigefügte Verfügung Pflasterstraßen
einschl. der zwei Anlagen.

**40.13.129 m2 Frostschutzschicht als 1. Tragschicht herstellen. Belastungsklasse 10. Natürlichen Gesteinskörnungen. Einbaudicke 30 cm.**
m2  Frostschutzschicht als 1. Tragschicht
gemäß ZTV SoB-StB
herstellen.
In Fahrbahnen und Fahrbahnnebenflächen
der Belastungsklasse 10.
Einbaudicke:  30 cm.
Baustoffgemisch:  natürliche
  Gesteinskörnungen.
Lieferkörnung:  0/56.
Seitliche Abböschungen mit Neigung 1 zu 1 bzw.
gemäß Regelblatt / Detailplan anlegen.
Verdichtungsgrad  DPr  = mindestens 100 %.
Verformungsmodul  EV2  = auf der Oberfläche
  mindestens 120 MN/m2.

Anmerkung**
Abgerechnet wird nach der Abrechnungslinie für
Bodenabtrag  in den Regelblättern / Detailplänen des Auftraggebers.
Menge: 290,000 m2

#### Abschnitt 40.24 SCHOTTERTRAGSCHICHTEN AUS NATÜRLICHEN GESTEINSKÖRNUNGEN UNTER ASPHALTSCHICHTEN

*Hinweis: Vorbemerkungen** zu 40.24. Stand: März 2023*
Vorbemerkungen**

Die Gesteinskörnungen für Schottertragschichten
aus Schotter-Splitt-Sand-Gemischen oder
Splitt-Sand-Gemischen nach DIN 18 315  Abschnitt 2.1.1,
bestehen nur aus natürlichen Gesteinskörnungen (Naturstein).

Die Korngrößenverteilung des Baustoffgemisches muss
die Anforderungen der Tabelle 8
der "Technischen Lieferbedingungen für Baustoffgemische
und Böden zur Herstellung von Schichten ohne Bindemittel
im Straßenbau" (TL SoB-StB) erfüllen.

**40.24.119 m2 Schottertragschicht 0/45 als 2. Tragschicht herstellen. Belastungsklasse 10. Einbaudicke 20 cm.**
m2  Schottertragschicht 0/45 als 2. Tragschicht
gemäß ZTV SoB-StB
herstellen.
In Fahrbahnen und Fahrbahnnebenflächen
der Belastungsklasse 10.
Einbaudicke:  20 cm.
Baustoffgemisch:  natürliche Gesteinskörnungen.
Lieferkörnung:  0/45.
Einbau zwischen Einfassungen.
Verdichtungsgrad  DPr  = mindestens 100 %.
Verformungsmodul  EV2  = auf der Oberfläche
  mindestens 150 MN/m2.
Menge: 290,000 m2

**40.24.920 t Schottermaterial gemäß ZTV SoB-StB liefern und als Schlitzverfüllung einbauen**
t  Schottermaterial gemäß ZTV SoB-StB
aus natürlichen Gesteinskörnungen
Lieferkörnung:  0/45
liefern
und als Schlitzverfüllung
in einer Breite von ca. 0,7 m
in Fahrbahnen und Fahrbahnnebenflächen
einbauen und verdichten.
Menge: 101,000 t

**40.24.945.R t Gesteinskörnung 0/45 liefern.**
t  Gesteinskörnung 0/45 (Baustoffgemisch 0/45)
gemäß ZTV SoB-StB
liefern
und nach Angabe des Auftraggebers,
zur Höhenregulierung von Arbeitraum Stege zum
Planum Straßenbau
einbauen und verdichten.
Baustoffgemisch:  natürliche Gesteinskörnungen.
Lieferkörnung:  0/45.
Korn größer 2 mm =  natürliche Gesteinskörnungen.
Korn bis 2 mm =  Sand.
Menge: 70,000 t

*Hinweis: PFLANZSUBSTRAT FÜR BAUMGRUBEN*

#### Abschnitt 40.40 PFLANZSUBSTRAT FÜR BAUMGRUBEN

**40.40.100 m3 Pflanzsubstrat für Baumgruben liefern und einbauen**
m3  Pflanzsubstrat für Baumgruben liefern
und in Pflanzgruben einbauen und lagenweise
(Schichtstärke 30 cm) verfüllen und verdichten.

Substrat: Vulkatree 0/16 mm lose geschüttet,
mit 10% zusätzlichem Oberbodenanteil in der
Mischung.

Lieferanschrift: Vulcatec Riebensahm GmbH
  56630 Kretz / Andernach

Anmerkung**
Aus Unterhaltungsgründen ist das genannte
Material zwingend vorgeschrieben.
Menge: 85,000 m3

#### Abschnitt 40.41 WURZELFÜHRUNGSBAHN

**40.41.100 m2 Wurzelführungsbahn liefern und einbauen**
m2  Wurzelführungsbahn (hochdicht) aus HDPE
"ReRoot1000" der Fa. Greenleaf Deutschland KG
56170 Bendorf
oder gleichwertig,
zum Schutz von Technik- und Versorgungsleitungen,
mit integrierten Rippen zur Leitung der Wurzeln nach unten,
Stärke: 1 mm,
Höhe: 100 cm,
Verklebung mit dem ReRoot-Spezialklebeband,
oder gleichwertig,
liefern und gemäß Herstellerangaben einbauen.

Gewählter Hersteller: '....................................................' - vom Bieter einzutragen -

Gewähltes / r Produkt / Typ:'
'....................................................' - vom Bieter einzutragen -

(Ohne ausdrückliche Materialangabe des Bieters
gilt das als Qualitätsfixierung aufgeführte Fabrikat
als angeboten.
Es ist nur ein Produkt / Typ zu benennen.
Es ist zwingend erforderlich, dass bei Abweichung
von der Qualitätsfixierung die Angaben zum
"Hersteller" und "Produkt" in die dafür vorgesehenen
Zeilen vollständig eingetragen werden.
Wenn einzelne Angaben fehlen bzw. Mehrfachnennungen erfolgen, führt dieses zum
Ausschluss des Angebotes von der Wertung.)
Menge: 50,000 m2

### Bereich 50 D E C K E N H E R S T E L L U N G I N F A H R B A H N E N, F A H R B A H N N E B E N F L Ä C H E N, R A D W E G E N, G E H W E G E N U N D S O N S T I G E N V E R K E H R S F L Ä C H E N

*Hinweis: Vorbemerkungen** zu 50. Stand: März 2023*
Vorbemerkungen**

Die ordnungsgemäße und schadlose Verwertung oder die
gemeinwohlverträgliche Beseitigung der Stoffe und Bauteile
erfolgt gemäß Vorbemerkungen zum Leistungsverzeichnis
A U F B R U C H A R B E I T E N.

Abrechnungshinweis für Lieferpositionen:
Es wird nur so viel Material als Lieferung abgerechnet, wie auch tatsächlich eingebaut wurde.

#### Abschnitt 50.10 VORBEREITENDE ARBEITEN

*Hinweis: Vorbemerkungen** zu 50.10. Stand: März 2023*
Vorbemerkungen**

Die Vorbehandlung der Unterlage und das Aufbringen
der Asphaltschichten sowie der Oberflächenschutzschichten müssen unter Aufrechterhaltung des Verkehrs
abschnittsweise vorgenommen werden.
Das Reinigen der Fahrbahnflächen wird nicht vergütet,
wenn die Verschmutzung durch ein fahrlässiges Verhalten
des Auftragnehmers verursacht wurde.

Bei Ausführung der Fräsarbeiten ist besonders darauf zu
achten, dass die eventuell darunterliegenden Asphaltbeläge
nicht beschädigt werden dürfen.

  Die Asphaltdeckschichterneuerung soll im Bestand unter Berücksichtigung der
  bestehenden Hauptachsen und Höhenfestpunkte erfolgen. Tiefpunkte, in denen
  Wasser stehen bleiben könnte, sind zu vermeiden.
  Nach DIN 18299, Abs. 4.1.3 sind dabei Messungen für das Ausführen und
  Abrechnen der Arbeiten, einschl. des Vorhaltens der Messgeräte, Lehren, Ab-
  steckzeichen und dergleichen sowie des Erhaltens der Lehren und Absteckzeichen
  während der Bauausführung und des Stellens der Arbeitskräfte, als Nebenleistung
  zu erbringen.
  Dies schließt auch Schnurgerüste zum Abtasten der Höhe für den Straßenaufbruch
  sowie den Asphalteinbau mit dem Straßenfertiger ein.
  Sämtliche hierfür anfallenden Kosten sind in den Einheitspreis einzurechnen.

**50.10.101 m2 verschmutzte Beton- oder bituminöse Flächen gründlich säubern.**
m2  verschmutzte Beton- oder bituminöse Flächen
für den Einbau einer Asphaltschicht vorbereiten.
Fahrbahnen und Fahrbahnnebenflächen,
Zwickel und Streifen.
Verschmutzte Unterlage mit einer Hochdruck-
Saugkehrmaschine (bei kleineren Flächen von
Hand), notfalls unter Zuhilfenahme von Wasser,
gründlich reinigen.
Die anfallenden Stoffe aufladen,
zu einer Recyclinganlage bzw. Deponie abfahren
und gemäß Vorbemerkungen entsorgen.
Menge: 1000,000 m2

**50.10.229 m2 bituminöse Deckschichten 2,0 cm tief fräsen und reinigen.**
m2  Busphalt  2,0 cm tief
in Fahrbahnen und Fahrbahnnebenflächen
fräsen und reinigen.
Unebenheiten der gefrästen Fläche kleiner als
6 mm innerhalb einer 4 m langen Messstrecke.
Die Decke ist an den Kanten in voller Tiefe so
gradlinig auszufräsen, dass für den Einbau der
neuen Asphaltdecke keine weiteren Vorarbeiten
notwendig sind.
Die anfallenden Stoffe,
aufladen, zu einer Recyclinganlage bzw. Deponie
abfahren und gemäß Vorbemerkungen entsorgen.
Menge: 125,000 m2

**50.10.240 m2 bituminöse Deckschichten 4,0 cm tief fräsen und reinigen.**
m2  bituminöse Deckschichten 4,0 cm tief
in Fahrbahnen und Fahrbahnnebenflächen
fräsen und reinigen.
Unebenheiten der gefrästen Fläche kleiner als
6 mm innerhalb einer 4 m langen Messstrecke.
Die Decke ist an den Kanten in voller Tiefe so
gradlinig auszufräsen, dass für den Einbau der
neuen Asphaltdecke keine weiteren Vorarbeiten
notwendig sind.
Die anfallenden Stoffe (<= 25 mg/kg PAK (EPA)),
aufladen, zu einer Recyclinganlage bzw. Deponie
abfahren und gemäß Vorbemerkungen entsorgen.
Menge: 220,000 m2

**50.10.600 m Längsfuge zwischen Asphalt und Rinne/Bord herstellen**
m  Längsfugen gemäß ZTV Asphalt und ZTV Fug
zwischen Asphaltdecke und Rinne bzw. Bord
mit Hilfe bituminösen Materials
herstellen.
Tiefe der Fuge:  Dicke der Asphaltdeckschicht
Breite der Fuge: 1 cm
Menge: 390,000 m

#### Abschnitt 50.11 ANBRINGEN VON FUGENBÄNDERN BEI ANSCHLÜSSEN VON ASPHALTSCHICHTEN GEMÄSS ZTV Fug-StB

*Hinweis: Vorbemerkungen** zu 50.11. Stand: März 2023*
Vorbemerkungen**

Das Liefern und Anbringen des Fugenbandes in Fahrbahndecken aus Asphalt, bei Einbauten (z.B. Kanaldeckel, Abläufe)
und bei Anschlüssen zwischen Beton und Asphalt erfolgt nach
den "Zusätzlichen Technischen Vertragsbedingungen und
Richtlinien für Fugen in Verkehrsflächen" (ZTV Fug-StB).

**50.11.145 m Fugenband 45*10 liefern und anbringen.**
m  Anschluss mit anschmelzbarem Fugenband herstellen.
Anschluss mit zu lieferndem Fugenband
- Höhe des Fugenbandes: 45 mm,
- Breite des Fugenbandes: 10 mm,
an bestehender Decke oder Bauteil
nach der Verarbeitungsanweisung des Herstellers
mit dem vorgeschriebenen Voranstrich herstellen.

Anmerkung**
Das Verlegen des anschmelzbaren Fugenbandes ist
mit größter Sorgfalt durchzuführen.
Die Anschlussflanken müssen abgekantet, gefräst
oder geschnitten sein oder aus vorgefertigten
Bauteilen bestehen.
Die Fugenflanke säubern,
soweit erforderlich trocknen und
vor dem Verlegen des Fugenbandes mit
einem geeigneten Voranstrich versehen.
Das Fugenband nach dem Trocknen an der zu
verklebenden Seite leicht anschmelzen
(z.B. mit einem Propanbrenner) und
anschließend mit einem geeigneten Werkzeug an
die vorbereitete Fugenflanke gleichmäßig andrücken,
so dass es fest haftet.
Nach dem Verlegen des Fugenbandes ist sicherzustellen, dass dieses nicht abgelöst oder verdrückt
wird.
Das verlegte Fugenband darf vor Einbau der
Asphaltdeckschicht nicht überfahren werden.
Für die Ablüftzeit des Voranstrichs sind die
Verarbeitungsanweisungen des Systemanbieters
einzuhalten.
Menge: 135,000 m

#### Abschnitt 50.20 REGULIERUNGSARBEITEN

*Hinweis: Vorbemerkungen** zu 50.20. Stand: März 2023*
Katalog-Nr. 1/MLV_50/50.20.
Vorbemerkungen**

Die Aufnahme der Oberflächenbefestigungen der
Fahrbahnen, Fahrbahnnebenflächen, Radwege,
Gehwege und sonstigen Verkehrsflächen
sowie deren Wiederherstellung wird nach den Positionen
der entsprechenden Untergruppe im Leistungsverzeichnis
abgerechnet, wenn der Positionstext nichts anderes besagt.

Erschwernisse beim Aufbruch im Bereich von Einbauten
sowie evtl. erforderlicher Aushub für die Höhenregulierung
von Einbauten wird nicht besonders vergütet und ist in die
entsprechenden Einheitspreise mit einzurechnen.

Der Anschluß von Hahn-, Hydranten- und Schieberkappen,
Aufsätzen für Straßenabläufe mit Rahmen, runden oder
quadratischen Prüfschachtabdeckungen und Grundwassermessstellenköpfen an Asphalt ist als Fuge gemäß ZTV Asphalt- StB auszubilden.
Das Herstellen dieser Fuge einschl. der Lieferung der
benötigten Materialien wird nicht besonders vergütet und
ist in den Einheitspreis mit einzurechnen.

Anmerkung**
Sofern ein bestimmtes Fabrikat im Leistungsverzeichnis
vorgeschrieben ist, gilt gemäß Vorbemerkungen
grundsätzlich der Zusatz -oder gleichwertiger Art-.

**50.20.200 St Aufsätze für Straßenabläufe mit Rahmen in Fahrbahnen und Fahrbahnnebenflächen regulieren. Bis OK Binder- bzw. Asphaltdecke verfüllen.**
Katalog-Nr. 1/MLV_50/50.20. 200.
St  Aufsätze für Straßenabläufe mit Rahmen
in Fahrbahnen und Fahrbahnnebenflächen
aufnehmen und
vor dem Einbau der bituminösen Decke
auf die planmäßige Höhe
mit Trockenmörtel gemäß den Verarbeitungsrichtlinien des Herstellers
neu versetzen,
einschließlich der eventuell benötigten
Ziegelsteine MZ 20 oder Auflageringe.
Es ist darauf zu achten,
dass eine ordnungsgemäße Lagerfuge
ohne Zwischenkeilen von Steinen
oder ähnlichen Hartstoffen hergestellt wird.
Anschließend den Arbeitsraum mit Reparaturbeton,
Druckfestigkeit > 20 N/mm² nach 2 Stunden,
Ausbreitmaßklasse F2/F3
bis Oberkante Binder- bzw. Asphaltdecke
verfüllen und verdichten.
Die anfallenden Stoffe aufladen,
zu einer Recyclinganlage bzw. Deponie abfahren
und gemäß Vorbemerkungen entsorgen.
Anmerkung**
Evtl. Erschwernisse beim Herstellen der Asphaltdeckschicht sind in diese Position mit einzurechnen.
Menge: 2,000 St

**50.20.305 St runde oder quadratische Prüfschachtabdeckungen in Fahrbahnen und Fahrbahnnebenflächen regulieren. Bis OK Schottertragschicht verfüllen.**
Katalog-Nr. 1/MLV_50/50.20. 305.
St  runde oder quadratische Prüfschachtabdeckungen
in Fahrbahnen und Fahrbahnnebenflächen
aufnehmen und
auf die planmäßige Höhe (von Gehweg auf Straße ca. bis -15cm), einzukalkulieren sind Abruch von einer Reihe Mauerwerk und eventuell eines Ausgleichringes,
mit Trockenmörtel gemäß den Verarbeitungsrichtlinien des Herstellers
neu versetzen,
einschließlich der eventuell benötigten
Ziegelsteine MZ 20 oder Auflageringe.
Es ist darauf zu achten,
dass eine ordnungsgemäße Lagerfuge
ohne Zwischenkeilen von Steinen
oder ähnlichen Hartstoffen hergestellt wird.
Anschließend den Arbeitsraum mit Reparaturbeton,
Druckfestigkeit > 20 N/mm² nach 2 Stunden,
Ausbreitmaßklasse F2/F3
bis Oberkante Schottertragschicht
verfüllen und verdichten.
Die anfallenden Stoffe aufladen,
zu einer Recyclinganlage bzw. Deponie abfahren
und gemäß Vorbemerkungen entsorgen.
Menge: 1,000 St

*Hinweis: ASPHALTTRAGSCHICHTEN*
ASPHALTTRAGSCHICHTEN
=======================

#### Abschnitt 50.30 ASPHALTTRAGSCHICHTEN GEMÄSS ZTV Asphalt-StB

*Hinweis: Vorbemerkungen** zu 50.30. Stand: März 2023*
Vorbemerkungen**

Die Herstellung der Asphalttragschichten erfolgt nach den
"Zusätzlichen Technischen Vertragsbedingungen
und Richtlinien für den Bau von Verkehrsflächenbefestigungen
aus Asphalt" (ZTV Asphalt-StB).

Die Lieferung des Asphaltmischgutes für Asphalttragschichten
muss den "Technischen Lieferbedingungen für Asphaltmischgut
für den Bau von Verkehrsflächenbefestigungen"
(TL Asphalt-StB) entsprechen.

Darüber hinaus gelten die "Technischen Lieferbedingungen für Straßenbaubitumen und gebrauchsfertige Polymermodifizierte Bitumen" (TL Bitumen-StB) und die
"Technischen Lieferbedingungen für Bitumenemulsionen" (TL BE-StB).

Die zweckmäßige Mischgutzusammensetzung ist mit
einer Eignungsprüfung zu bestimmen.

Unter Beachtung der Randbedingungen im Hinblick auf die
Einbau- und Gebrauchseigenschaften des Mischgutes ist
in jedem Fall der Qualitätsnachweis durch Prüfzeugnisse
einer Prüfstelle, die nach RAP Stra für die Durchführung von
Eignungsprüfungen anerkannt ist, zu erbringen.

Die Ergebnisse der Eignungsprüfungen müssen rechtzeitig vor
Einbaubeginn vorliegen, damit u.U. weitere Untersuchungen
durchgeführt werden können.

Die Arbeits- und Längsfugen mit Kantenroller abschrägen.

Die Einbauten (Schachtabdeckungen, Sinkkastenaufsätze,
Schieber- und Hydrantenkappen usw.) sind vor Verschmutzung
zu schützen.

Verschmutzte oder schadhafte Anschlüsse sind senkrecht
abzusetzen, zu reinigen und mit einem Haftkleber anzustreichen.

Vorsprünge in den Längsnähten, die eine einwandfreie
Verdichtung verhindern, sind zu beseitigen.

Darüber hinaus gelten die "Technischen Lieferbedingungen für Straßenbaubitumen und gebrauchsfertige Polymermodifizierte Bitumen" (TL Bitumen-StB) und die
"Technischen Lieferbedingungen für Bitumenemulsionen" (TL BE-StB).

**50.30.110.1 m2 Asphalttragschicht AC 22 T S herstellen. Einbaugewicht 230 kg/m2 -etwa 10 cm-. Bindemittel 50/70. Belastungsklasse 10. Einbau zwischen Einfassungen.**
m2  Asphalttragschicht
gemäß ZTV Asphalt-StB
herstellen.
In Fahrbahnen und Fahrbahnnebenflächen
der Belastungsklasse 10.
Einbau in einer Lage.
Einbaugewicht:  230 kg/m2 -etwa 10 cm-.
Mischgutart:  AC 22 T S.
Bindemittel:  50/70.
Einbau zwischen Einfassungen.
Menge: 210,000 m2

**50.30.119 m2 Asphalttragschicht AC 32 TS B herstellen. Einbaugewicht 345 kg/m2 -etwa 15 cm-. Bindemittel 50/70. Belastungsklasse 10. Einbau zwischen Einfassungen.**
m2  Asphalttragschicht
gemäß ZTV Asphalt-StB
herstellen.
In Fahrbahnen und Fahrbahnnebenflächen
der Belastungsklasse 10.
Einbau in einer Lage.
Einbaugewicht:  345 kg/m2 -etwa 15 cm-.
Mischgutart:  AC 32 TS B.
Bindemittel:  50/70.
Einbau zwischen Einfassungen.
Menge: 240,000 m2

**50.30.708 m2 Asphalttragschicht AC 22 T N herstellen. Einbaugewicht 185 kg/m2 -etwa 8 cm-. Bindemittel 70/100. Rad- und Gehwege. Einbau zwischen Einfassungen.**
m2  Asphalttragschicht
gemäß ZTV Asphalt-StB
herstellen.
In Flächen für Rad- und Gehwege
und sonstige Verkehrsflächen.
Einbau in einer Lage.
Einbaugewicht:  185 kg/m2 -etwa 8 cm-.
Mischgutart:  AC 22 T N.
Bindemittel:  70/100.
Einbau zwischen Einfassungen.
Menge: 330,000 m2

**50.30.900 t Asphaltmischgut AC 22 T L liefern und in den Inselköpfen einbauen.**
t  Asphaltmischgut für Asphalttragschicht
gemäß ZTV Asphalt-StB
liefern
und in den Inselköpfen
einbauen und verdichten.
Mischgutart:  AC 22 T L.
Bindemittel:  70/100.
Menge: 9,000 t

#### Abschnitt 50.35 ASPHALTTRAGDECKSCHICHTEN GEMÄSS ZTV ASPHALT-StB

*Hinweis: Vorbemerkungen** zu 50.35. Stand: März 2023*
Vorbemerkungen**

Die Herstellung der Asphalttragdeckschichten erfolgt nach den
"Zusätzlichen Technischen Vertragsbedingungen
und Richtlinien für den Bau von Verkehrsflächenbefestigungen
aus Asphalt"  (ZTV Asphalt-StB).

Die Lieferung des Asphaltmischgutes für
Asphalttragdeckschichten muss den "Technischen
Lieferbedingungen für Asphaltmischgut für den Bau von
Verkehrsflächenbefestigungen" (TL Asphalt-StB) entsprechen.

Die zweckmäßige Mischgutzusammensetzung ist mit
einer Eignungsprüfung zu bestimmen.

Unter Beachtung der Randbedingungen im Hinblick auf die
Einbau- und Gebrauchseigenschaften des Mischgutes ist
in jedem Fall der Qualitätsnachweis durch Prüfzeugnisse
einer Prüfstelle, die nach RAP Stra für die Durchführung von
Eignungsprüfungen anerkannt ist, zu erbringen.

Die Ergebnisse der Eignungsprüfungen müssen rechtzeitig vor
Einbaubeginn vorliegen, damit u. U. weitere Untersuchungen
durchgeführt werden können.

Verschmutzte bituminöse Schichten sind vor dem Einbau
weiterer Schichten zu säubern.

Diese Leistung wird nicht besonders vergütet, wenn die
Verschmutzung durch ein fahrlässiges Verhalten des
Auftragnehmers verursacht wurde.

Die Arbeits- und Längsfugen mit Kantenroller abschrägen.

Die Einbauten (Schachtabdeckungen, Sinkkastenaufsätze,
Schieber- und Hydrantenkappen usw.) sind vor Verschmutzung
zu schützen.

Verschmutzte oder schadhafte Anschlüsse sind senkrecht
abzusetzen, zu reinigen und mit einem Haftkleber anzustreichen.

Vorsprünge in den Längsnähten, die eine einwandfreie
Verdichtung verhindern, sind zu beseitigen.

Der Anschluß von Hahn-, Hydranten- und Schieberkappen,
Aufsätzen für Straßenabläufe mit Rahmen, runden oder
quadratischen Prüfschachtabdeckungen und
Grundwassermessstellenköpfen an Asphalt ist als Fuge
gemäß ZTV Asphalt- StB auszubilden.
Das Herstellen dieser Fuge einschl. der Lieferung der
benötigten Materialien wird nicht besonders vergütet und
ist in den Einheitspreis mit einzurechnen.

Mittelnähte sind auf ein Mindestmaß zu reduzieren. Eine
Vergütung erfolgt nur für vom Auftraggeber angeordnete
Mittelnähte.

**50.35.916 t Asphalttragdeckschichtmischgut 0/16 liefern und als provisorische Verkehrsführung einbauen und verdichten und nach Aufhebung der Verkehrsführung entsorgen.. Mischgut 0/16.**
t  Asphaltmischgut für Asphalttragdeckschicht
gemäß ZTV Asphalt-StB
liefern
und als Fahrbahnbefestigung
für provisorische Verkehrsführungen
in Fahrbahnen und Fahrbahnnebenflächen
einbauen und verdichten.

Einbaugewicht:  200 kg/m2 -etwa 8 cm-.
Mischgutart:  AC 16 T D.
Bindemittel:  70/100.

Die provisorische Asphaltdeckschicht
während der Bauzeit unterhalten und nach
Aufhebung der provisorischen Verkehrsführungen
wieder aufbrechen, aufladen,
zu einer Recyclinganlage bzw. Deponie abfahren
und gemäß Vorbemerkungen entsorgen.
Anmerkung**
Die Ausführung erfolgt auf besondere Anordnung
des Auftraggebers.
Menge: 45,000 t

*Hinweis: ASPHALTBINDERSCHICHTEN*
ASPHALTBINDERSCHICHTEN
=========================

#### Abschnitt 50.40 ASPHALTBINDERSCHICHTEN GEMÄSS ZTV ASPHALT-StB

*Hinweis: Vorbemerkungen** zu 50.40. Stand: März 2023*
Vorbemerkungen**

Die Herstellung der Asphaltbinderschichten erfolgt nach den
"Zusätzlichen Technischen Vertragsbedingungen
und Richtlinien für den Bau von Verkehrsflächenbefestigungen
aus Asphalt" (ZTV Asphalt-StB).

Die Lieferung des Asphaltmischgutes für Asphaltbinderschichten
muss den "Technischen Lieferbedingungen für Asphaltmischgut
für den Bau von Verkehrsflächenbefestigungen"
(TL Asphalt-StB) entsprechen.

Darüber hinaus gelten die "Technischen Lieferbedingungen für Straßenbaubitumen und gebrauchsfertige Polymermodifizierte Bitumen" (TL Bitumen-StB) und die
"Technischen Lieferbedingungen für Bitumenemulsionen" (TL BE-StB).

Die zweckmäßige Mischgutzusammensetzung ist mit
einer Eignungsprüfung zu bestimmen.

Unter Beachtung der Randbedingungen im Hinblick auf die
Einbau- und Gebrauchseigenschaften des Mischgutes ist
in jedem Fall der Qualitätsnachweis durch Prüfzeugnisse
einer Prüfstelle, die nach RAP Stra für die Durchführung von
Eignungsprüfungen anerkannt ist, zu erbringen.

Die Ergebnisse der Eignungsprüfungen müssen rechtzeitig vor
Einbaubeginn vorliegen, damit u.U. weitere Untersuchungen
durchgeführt werden können.

Zur Verbesserung der Affinität sollte dem Bindemittel ein
haftverbessernder Zusatz beigefügt werden.

Verschmutzte bituminöse Schichten sind vor dem Einbau
weiterer Schichten zu säubern.

Diese Leistung wird nicht besonders vergütet, wenn die
Verschmutzung durch ein fahrlässiges Verhalten des
Auftragnehmers verursacht wurde.

Die Arbeits- und Längsfugen mit Kantenroller abschrägen.

Die Einbauten (Schachtabdeckungen, Sinkkastenaufsätze,
Schieber- und Hydrantenkappen usw.) sind vor Verschmutzung
zu schützen.

Verschmutzte oder schadhafte Anschlüsse sind senkrecht
abzusetzen, zu reinigen und mit einem Haftkleber anzustreichen.

Vorsprünge in den Längsnähten, die eine einwandfreie
Verdichtung verhindern, sind zu beseitigen.

**50.40.101 m2 Asphaltschichten für AC Bel.-kl. 10 und 3,2 ansprühen. Frisch in frisch. Gefräst.**
m2  gereinigte Asphaltschichten
gemäß ZTV Asphalt-StB
mit 250 bis 350 g/m2 polymermodifizierter
Bitumenemulsion C60BP4-S
maschinell ansprühen.
Anmerkung**
Das Ansprühen erfolgt vor Herstellung
von Asphaltbinderschichten der Belastungsklasse 10 und 3,2
auf Asphaltschichten frisch in frisch
oder auf gefrästen Asphaltschichten.
Menge: 450,000 m2

**50.40.108 m2 Asphaltbinderschicht AC 16 B S herstellen. Einbaugewicht 200 kg/m2 -etwa 8 cm-. Bindemittel 25/55-55 A. Belastungsklasse 10. Einbau zwischen Einfassungen.**
m2  Asphaltbinderschicht
gemäß ZTV Asphalt-StB
herstellen.
In Fahrbahnen und Fahrbahnnebenflächen
der Belastungsklasse 10.
Einbau in einer Lage.
Einbaugewicht:  200 kg/m2 -etwa 8 cm-.
Mischgutart:  AC 16 B S.
Bindemittel:  25/55-55 A.
Einbau zwischen Einfassungen.
Menge: 210,000 m2

**50.40.199 m2 Asphaltbinderschicht AC 16 B S herstellen. Einbaugewicht 125 kg/m2 -etwa 5 cm-. Bindemittel 25/55-55 A. Belastungsklasse 10. Einbau zwischen Einfassungen.**
m2  Asphaltbinderschicht
gemäß ZTV Asphalt-StB 07
herstellen.
In Fahrbahnen und Fahrbahnnebenflächen
der Belastungsklasse 10.
Einbau in einer Lage.
Einbaugewicht:  125 kg/m2 -etwa 5 cm-.
Mischgutart:  AC 16 B S.
Bindemittel:  25/55-55 A.
Einbau zwischen Einfassungen.

Anmerkung**
Diese Binderschicht dient als Unterlage für den BusPhalt.
Es bestehen erhöhte Anforderungen an die höhengerechte Lage und Ebenflächigkeit des Asphaltbinders.
Während des Einbaus ist mittels Schnurschlag quer zur
Fahrbahn die höhengerechte Lage alle 5m zu überprüfen.
Evtl. hieraus resultierende Mehrkosten sind in den Einheitspreis mit einzurechnen.
Menge: 240,000 m2

*Hinweis: ASPHALTDECKSCHICHTEN*
ASPHALTDECKSCHICHTEN
=======================

#### Abschnitt 50.51 ASPHALTDECKSCHICHTEN AUS ASPHALTBETON (HEISSEINBAU) GEMÄSS ZTV ASPHALT-StB

*Hinweis: Vorbemerkungen ** zu 50.51. Stand: März 2023*
Vorbemerkungen**

Die Herstellung der Asphaltdeckschichten aus Asphaltbeton erfolgt nach den "Zusätzlichen Technischen Vertragsbedingungen und Richtlinien für den Bau von Verkehrsflächenbefestigungen aus Asphalt" (ZTV Asphalt-StB).

Die Lieferung des Asphaltmischgutes für Asphaltdeckschichten
aus Asphaltbeton muss den "Technischen Lieferbedingungen für Asphaltmischgut für den Bau von Verkehrsflächenbefestigungen" (TL Asphalt-StB) entsprechen.

Darüber hinaus gelten die "Technischen Lieferbedingungen für Straßenbaubitumen und gebrauchsfertige Polymermodifizierte Bitumen" (TL Bitumen-StB) und die "Technischen
Lieferbedingungen für Bitumenemulsionen" (TL BE-StB).

Die zweckmäßige Mischgutzusammensetzung ist mit
einer Eignungsprüfung zu bestimmen.

Unter Beachtung der Randbedingungen im Hinblick auf die
Einbau- und Gebrauchseigenschaften des Mischgutes ist
in jedem Fall der Qualitätsnachweis durch Prüfzeugnisse
einer Prüfstelle, die nach RAP Stra für die Durchführung von
Eignungsprüfungen anerkannt ist, zu erbringen.

Die Ergebnisse der Eignungsprüfungen müssen rechtzeitig vor
Einbaubeginn vorliegen, damit u. U. weitere Untersuchungen
durchgeführt werden können.

Zur Verbesserung der Affinität sollte dem Bindemittel ein
haftverbessernder Zusatz beigefügt werden.

Verschmutzte bituminöse Schichten sind vor dem Einbau
weiterer Schichten zu säubern.

Diese Leistung wird nicht besonders vergütet, wenn die
Verschmutzung durch ein fahrlässiges Verhalten des
Auftragnehmers verursacht wurde.

Die Arbeits- und Längsfugen mit Kantenroller abschrägen.

Die Einbauten (Schachtabdeckungen, Sinkkastenaufsätze,
Schieber- und Hydrantenkappen usw.) sind vor Verschmutzung
zu schützen.

Verschmutzte oder schadhafte Anschlüsse sind senkrecht
abzusetzen, zu reinigen und mit einem Haftkleber anzustreichen.

Vorsprünge in den Längsnähten, die eine einwandfreie
Verdichtung verhindern, sind zu beseitigen.

Deckschichten aus Asphaltbeton müssen eine dem
Verwendungszweck angemessene Rauheit aufweisen.

Die Prüfung der Griffigkeit fertiger Oberflächen von
Deckschichten auf Straßen der Belastungsklassen 10 bis 0,3,
muss im Rahmen der Eigenüberwachung entsprechend den
Anforderungen in der ZTV Asphalt-StB und
gemäß  Allgemeines Rundschreiben Straßenbau Nr. 17/2008,
vom Auftragnehmer durchgeführt werden.

Zur Erhöhung der Anfangsgriffigkeit wird in Fahrbahnen und
Fahrbahnnebenflächen auf die noch heiße Deckschicht aus Asphaltbeton nach dem 2. Walzübergang Abstumpfmaterial aufgebracht.

- Dokumentation zur Eigenüberwachung der Anfangsgriffigkeit

Bei der Eigenüberwachung gemäß ZTV Asphalt-StB,
kann der Auftragnehmer den Nachweis der
Anfangsgriffigkeit der Walzasphaltdeckschichten durch
Messungen oder durch Erstellen einer Arbeitsanleitung mit
Soll-Vorgaben und deren Prüfungen nach dem Formblatt "Dokumentation der Eigenüberwachung der Maßnahmen
zur Sicherstellung der Anfangsgriffigkeit von Walzasphaltdeckschichten" führen.

Beabsichtigt der Auftragnehmer, den Nachweis nicht durch Messungen zu führen, dann hat er in einer Arbeitsanleitung
das Arbeitsverfahren für die einzusetzenden Geräte und

  die Arbeitsweise

  - beim Einbau,
  - bei der Verdichtung und
  - für die Bearbeitung der Oberfläche

festzulegen.

Die hieraus abzuleitenden Soll-Vorgaben beim Einbau und nach dem Einbau sind festzulegen und dem Auftraggeber gemäß  Formblatt vor Bauausführung vorzulegen.
Arbeitsanleitung und Soll-Vorgaben werden Bestandteil der Eigenüberwachungsprüfung.

Das Einhalten der Soll-Vorgaben ist zu dokumentieren und die Ergebnisse dem Auftraggeber vorzulegen.
Die Arbeitsanleitung und die Soll-Vorgaben sind anhand der Ergebnisse der Griffigkeitsmessungen der Kontrollprüfungen
zu bewerten.

Dem Auftraggeber sind die Messergebnisse der vom Auftragnehmer durchzuführenden Eigenüberwachungsprüfungen für
die Griffigkeit vorzulegen und der Schlussrechnung beizufügen.

Der Auftraggeber wird die im Rahmen der Eigenüberwachung
und der Kontrollprüfung sowie die während der Verjährungsfrist
für Mängelansprüche ermittelten Griffigkeitswerte für jede
Baumaßnahme unter Verwendung des Meldeformulars der BASt zur Auswertung übersenden.

Mängelansprüche bei vorzeitiger Verkehrsfreigabe

Die Verkehrsfreigabe einer frisch eingebauten Schicht darf erst
nach einer ausreichenden Abkühlzeit der Deckschicht erfolgen.

Die Auskühlzeit der Deckschicht sollte mindestens 24 Stunden
betragen.
In jedem Fall muss zwischen dem Einbau der Deckschicht und
der Verkehrsfreigabe eine Nacht liegen.

Wird eine vorzeitige Verkehrsfreigabe -unter einer Nacht
Auskühlzeit- durch den Auftraggeber angeordnet, dann muss
der Auftragnehmer Verformungen der Deckschicht dem
Auftraggeber innerhalb von 7 Kalendertagen nach dem Einbau
der Deckschicht schriftlich anzeigen.

Bis zum Ablauf der Verjährungsfrist bewirkt eine angeordnete,
vorzeitige Verkehrsfreigabe durch den Auftraggeber die
Umkehr der Beweispflicht, d.h. bei festgestellten Schäden und
auftretenden Mängeln muss der Auftraggeber beweisen, dass
der Auftragnehmer eine Pflichtverletzung begangen hat.

Der Anschluß von Hahn-, Hydranten- und Schieberkappen,
Aufsätzen für Straßenabläufe mit Rahmen, runden oder
quadratischen Prüfschachtabdeckungen und
Grundwassermessstellenköpfen an Asphalt ist als Fuge
gemäß ZTV Asphalt- StB auszubilden.
Das Herstellen dieser Fuge einschl. der Lieferung der
benötigten Materialien wird nicht besonders vergütet und
ist in den Einheitspreis mit einzurechnen.

  Mittelnähte sind auf ein Mindestmaß zu reduzieren.
  Eine Vergütung erfolgt nur für vom Auftraggeber angeordnete
  Mittelnähte.
  Es ist zu berücksichtigen, dass Erschwernisse aufgrund von
  Mittelinseln bzw. Fahrbahneinengungen sowie evtl. Kosten für
  das An- bzw. Abbauen von Fertigeranbauteilen in den Einheitspreis mit einzurechnen sind.

**50.51.729 m2 Asphaltdeckschicht aus Asphaltbeton AC 8 D N herstellen. Einbaugewicht 100 kg/m2 -etwa 4 cm-. Bindemittel 50/70. Rad- und Gehwege. Einbau zwischen Einfassungen.**
Katalog-Nr. 1/MLV_50/50.51. 724.
m2  Asphaltdeckschicht aus Asphaltbeton
gemäß ZTV Asphalt-StB
herstellen.
In Flächen für Rad- und Gehwege
und sonstige Verkehrsflächen.
Einbau in einer Lage.
Einbaugewicht:  100 kg/m2 -etwa 4 cm-.
Mischgutart:  AC 8 D N.
Bindemittel:  50/70.
Einbau zwischen Einfassungen.
Menge: 160,000 m2

#### Abschnitt 50.52 ASPHALTDECKSCHICHTEN AUS SPLITTMASTIXASPHALT GEMÄSS ZTV ASPHALT-StB

*Hinweis: Vorbemerkungen** zu 50.52. Stand: März 2023*
Vorbemerkungen**

Die Herstellung der Asphaltdeckschichten aus Splittmastixasphalt erfolgt nach den "Zusätzlichen Technischen Vertragsbedingungen und Richtlinien für den Bau von Verkehrsflächenbefestigungen aus Asphalt" (ZTV Asphalt-StB).

Die Lieferung des Asphaltmischgutes für Asphaltdeckschichten
aus Splittmastixasphalt muss den "Technischen Lieferbedingungen für Asphaltmischgut für den Bau von Verkehrsflächenbefestigungen" (TL Asphalt-StB) entsprechen.

Darüber hinaus gelten die "Technischen Lieferbedingungen für Straßenbaubitumen und gebrauchsfertige Polymermodifizierte Bitumen" (TL Bitumen-StB) und die
"Technischen Lieferbedingungen für Bitumenemulsionen" (TL BE-StB).

Der optimale Bindemittelgehalt ist durch Eignungsprüfungen am normengemäß hergestellten Prüfkörper
festzustellen.

Die zweckmäßige Mischgutzusammensetzung ist mit
einer Eignungsprüfung zu bestimmen.

Unter Beachtung der Randbedingungen im Hinblick auf die
Einbau- und Gebrauchseigenschaften des Mischgutes ist
in jedem Fall der Qualitätsnachweis durch Prüfzeugnisse
einer Prüfstelle, die nach RAP Stra für die Durchführung von
Eignungsprüfungen anerkannt ist, zu erbringen.

Die Ergebnisse der Eignungsprüfungen müssen rechtzeitig vor
Einbaubeginn vorliegen, damit u. U. weitere Untersuchungen
durchgeführt werden können.
Eine Probe des Splittgemisches ist vor der Ausführung
dem Auftraggeber auf Verlangen vorzulegen.

Verschmutzte bituminöse Schichten sind vor dem Einbau
weiterer Schichten zu säubern.

Diese Leistung wird nicht besonders vergütet, wenn die
Verschmutzung durch ein fahrlässiges Verhalten des
Auftragnehmers verursacht wurde.

Zur Verbesserung der Affinität sollte dem Bindemittel ein
haftverbessernder Zusatz beigefügt werden.

Die Arbeits- und Längsfugen mit Kantenroller abschrägen.

Die Einbauten (Schachtabdeckungen, Sinkkastenaufsätze,
Schieber- und Hydrantenkappen usw.) sind vor Verschmutzung
zu schützen.

Verschmutzte oder schadhafte Anschlüsse sind senkrecht
abzusetzen und zu reinigen.

Vorsprünge in den Längsnähten, die eine einwandfreie
Verdichtung verhindern, sind zu beseitigen.

Deckschichten aus Splittmastixasphalt müssen eine dem
Verwendungszweck angemessene Rauheit aufweisen.

Die Prüfung der Griffigkeit fertiger Oberflächen von
Deckschichten auf Straßen der Belastungklassen 100 bis 0,3,
muss im Rahmen der Eigenüberwachung entsprechend den
Anforderungen in der ZTV Asphalt-StB und
gemäß  Allgemeines Rundschreiben Straßenbau Nr. 17/2008,
vom Auftragnehmer durchgeführt werden.

- Dokumentation zur Eigenüberwachung der Anfangsgriffigkeit

Bei der Eigenüberwachung gemäß ZTV Asphalt-StB kann der Auftragnehmer den Nachweis der
Anfangsgriffigkeit der Walzasphaltdeckschichten durch
Messungen oder durch Erstellen einer Arbeitsanleitung mit
Soll-Vorgaben und deren Prüfungen nach dem Formblatt "Dokumentation der Eigenüberwachung der Maßnahmen
zur Sicherstellung der Anfangsgriffigkeit von Walzasphaltdeckschichten" führen.

Beabsichtigt der Auftragnehmer, den Nachweis nicht durch Messungen zu führen, dann hat er in einer Arbeitsanleitung
das Arbeitsverfahren für die einzusetzenden Geräte und

  die Arbeitsweise

  - beim Einbau,
  - bei der Verdichtung und
  - für die Bearbeitung der Oberfläche

festzulegen.

Die hieraus abzuleitenden Soll-Vorgaben beim Einbau und nach dem Einbau sind festzulegen und dem Auftraggeber gemäß  Formblatt vor Bauausführung vorzulegen.
Arbeitsanleitung und Soll-Vorgaben werden Bestandteil der Eigenüberwachungsprüfung.

Das Einhalten der Soll-Vorgaben ist zu dokumentieren und die Ergebnisse dem Auftraggeber vorzulegen.
Die Arbeitsanleitung und die Soll-Vorgaben sind anhand der Ergebnisse der Griffigkeitsmessungen der Kontrollprüfungen
zu bewerten.

Dem Auftraggeber sind die Messergebnisse der vom Auftragnehmer durchzuführenden Eigenüberwachungsprüfungen für
die Griffigkeit vorzulegen und der Schlussrechnung beizufügen.

Der Auftraggeber wird die im Rahmen der Eigenüberwachung
und der Kontrollprüfung sowie die während der Verjährungsfrist
für Mängelansprüche ermittelten Griffigkeitswerte für jede
Baumaßnahme unter Verwendung des Meldeformulars der BASt zur Auswertung übersenden.

Mängelansprüche bei vorzeitiger Verkehrsfreigabe

Die Verkehrsfreigabe einer frisch eingebauten Schicht darf erst
nach einer ausreichenden Abkühlzeit der Deckschicht erfolgen.

Die Auskühlzeit der Deckschicht sollte mindestens 24 Stunden
betragen.
In jedem Fall muss zwischen dem Einbau der Deckschicht und
der Verkehrsfreigabe eine Nacht liegen.

Wird eine vorzeitige Verkehrsfreigabe -unter einer Nacht
Auskühlzeit- durch den Auftraggeber angeordnet, dann muss
der Auftragnehmer Verformungen der Deckschicht dem
Auftraggeber innerhalb von 7 Kalendertagen nach dem Einbau
der Deckschicht schriftlich anzeigen.

Bis zum Ablauf der Verjährungsfrist bewirkt eine angeordnete,
vorzeitige Verkehrsfreigabe durch den Auftraggeber die
Umkehr der Beweispflicht, d.h. bei festgestellten Schäden und
auftretenden Mängeln muss der Auftraggeber beweisen, dass
der Auftragnehmer eine Pflichtverletzung begangen hat.

Der Anschluß von Hahn-, Hydranten- und Schieberkappen,
Aufsätzen für Straßenabläufe mit Rahmen, runden oder
quadratischen Prüfschachtabdeckungen und
Grundwassermessstellenköpfen an Asphalt ist als Fuge
gemäß ZTV Asphalt- StB auszubilden.
Das Herstellen dieser Fuge einschl. der Lieferung der
benötigten Materialien wird nicht besonders vergütet und
ist in den Einheitspreis mit einzurechnen.

  Mittelnähte sind auf ein Mindestmaß zu reduzieren.
  Eine Vergütung erfolgt nur für vom Auftraggeber angeordnete
  Mittelnähte.
  Es ist zu berücksichtigen, dass Erschwernisse aufgrund von
  Mittelinseln bzw. Fahrbahneinengungen sowie evtl. Kosten für
  das An- bzw. Abbauen von Fertigeranbauteilen in den Einheitspreis mit einzurechnen sind.

**50.52.101 m2 Asphaltschichten für SMA Bel.-kl. 10 und 3,2 ansprühen. Frisch in frisch.**
m2  gereinigte Asphaltschichten
gemäß ZTV Asphalt-StB
mit 150 bis 250 g/m2 polymermodifizierter
Bitumenemulsion C60BP4-S
maschinell ansprühen.
Anmerkung**
Das Ansprühen erfolgt vor Herstellung
von Asphaltdeckschichten aus Splittmastixasphalt
der Belastungsklasse 10 und 3,2
auf Asphaltschichten frisch in frisch.
Menge: 170,000 m2

**50.52.102 m2 Asphaltschichten für SMA Bel.-kl. 10 und 3,2 ansprühen. Gefräst. Offenporig / ausgemagert.**
m2  gereinigte Asphaltschichten
gemäß ZTV Asphalt-StB
mit 250 bis 350 g/m2 polymermodifizierter
Bitumenemulsion C60BP4-S
maschinell ansprühen.
Anmerkung**
Das Ansprühen erfolgt vor Herstellung
von Asphaltdeckschichten aus Splittmastixasphalt
der Belastungsklasse 10 und 3,2
auf gefrästen Asphaltschichten oder
auf sehr offenporigen oder ausgemagerten
Asphaltschichten.
Menge: 250,000 m2

**50.52.104 m2 Asphaltdeckschicht aus Splittmastixasphalt SMA 11 S herstellen. Einbaugewicht 100 kg/m2 -etwa 4 cm-. Bindemittel 25/55-55 A. Belastungsklasse 10, Einbau zwischen Einfassungen.**
m2  Asphaltdeckschicht aus Splittmastixasphalt
gemäß ZTV Asphalt-StB
herstellen.
In Fahrbahnen und Fahrbahnnebenflächen
der Belastungsklasse 10.
Einbau in einer Lage.
Einbaugewicht:  100 kg/m2 -etwa 4 cm-.
Mischgutart:  SMA 11 S.
Bindemittel:  25/55-55 A.
Diabas-Edelsplitt,
Edelbrechsand, Natursand, Gesteinsmehl.
SZ-Wert:  höchstens 18.
Einbau zwischen Einfassungen.
Menge: 420,000 m2

**50.52.900 m Naht in Asphaltdeckschichten aus Splittmastixasphalt gemäß ZTV Asphalt-StB herstellen**
m  Naht in Asphaltdeckschichten aus Splittmastixasphalt
gemäß ZTV Asphalt-StB
herstellen.
Nahtflanke reinigen und
mit einem heißaufzubringenden
polymermodifizierten Bitumen
volldeckend anstreichen oder anspritzen.
Menge:  50 g/m je cm Schichtdicke.
Dicke der Schicht:  4 cm.
Anmerkung**
Diese zusätzliche Vergütung erfolgt nur für vom
Auftraggeber besonders angeordnete Längsnähte.
Menge: 115,000 m

**50.52.1025 m2 Abstreumaterial zum Abstumpfen auf die Oberfläche der Asphaltdeckschicht aus Splittmastixasphalt liefern und aufbringen. Abstreumaterial aus Diabas. Körnung 2/5 mm.**
m2  Abstreumaterial zum Abstumpfen
nach ZTV Asphalt-StB liefern und aufbringen.
Abstreumaterial gleichmäßig auf die noch heiße
Oberfläche der Asphaltdeckschicht aus Splittmastixasphalt
aufbringen und einwalzen.
Nicht gebundenes und gelöstes Material vor
Aufheben der Geschwindigkeitsbeschränkung
restlos abkehren, aufladen,
zu einer Recyclinganlage bzw. Deponie abfahren
und gemäß Vorbemerkungen entsorgen.
Abstreumaterial: Diabas, entstaubt
Lieferkörnung:  2/5.
SZ-Wert:  höchstens:  18.
Abstreumenge: 1,0 bis 2,0 kg/m2.
Fläche maschinell abstreuen.
Anmerkung**
Zur Erzielung einer hohen Anfangsgriffigkeit
ist nach dem ersten Walzgang
das Abstreumaterial gleichmäßig aufzustreuen
und statisch mit Walzen fest einzudrücken.
Menge: 420,000 m2

**50.52.1099 m2 Pflasterprägung 24x16 Halbverband herstellen**
m2  Pflasterprägung im CreaPrint-Verfahren in Fahrbahndecken aus Splittmastixasphalt herstellen.
Hier: 24x16 Halbverband
Die Fugenstruktur mittels Spezial-Schablonen beim
letzten Walzvorgang in den frischen Asphalt prägen.
Die Fertigergeschwindigkeit und die Verlegerichtung
werden durch die CreaPrint-Kolonne bestimmt.
Menge: 25,000 m2

**50.52.1199 m2 Zulage zur Prägung für Breiten < 1,00m**
Menge: 25,000 m2

#### Abschnitt 50.53 ASPHALTDECKSCHICHTEN AUS GUSSASPHALT GEMÄSS ZTV ASPHALT-StB

*Hinweis: Vorbemerkungen** zu 50.53. Stand: März 2023*
Vorbemerkungen**

Die Herstellung der Asphaltdeckschichten aus Gussasphalt erfolgt nach den "Zusätzlichen Technischen Vertragsbedingungen und Richtlinien für den Bau von Verkehrsflächenbefestigungen aus Asphalt" (ZTV Asphalt-StB).

Die Lieferung des Asphaltmischgutes für Asphaltdeckschichten
aus Gussasphalt muss den "Technischen Lieferbedingungen für Asphaltmischgut für den Bau von Verkehrsflächenbefestigungen" (TL Asphalt-StB) entsprechen.

Darüber hinaus gelten die "Technischen Lieferbedingungen für Straßenbaubitumen und gebrauchsfertige Polymermodifizierte Bitumen" (TL Bitumen-StB) und die
"Technischen Lieferbedingungen für Bitumenemulsionen" (TL BE-StB).

Der optimale Bindemittelgehalt ist durch Eignungsprüfungen am normengemäß hergestellten Prüfkörper
festzustellen.
Die zweckmäßige Mischgutzusammensetzung ist mit
einer Eignungsprüfung zu bestimmen.

Unter Beachtung der Randbedingungen im Hinblick auf die
Einbau- und Gebrauchseigenschaften des Mischgutes ist
in jedem Fall der Qualitätsnachweis durch Prüfzeugnisse
einer Prüfstelle, die nach RAP Stra für die Durchführung von
Eignungsprüfungen anerkannt ist, zu erbringen.

Die Ergebnisse der Eignungsprüfungen müssen rechtzeitig vor
Einbaubeginn vorliegen, damit u. U. weitere Untersuchungen
durchgeführt werden können.

Das Mischgut soll 2 M.-v.H. (bezogen auf die Mineralmasse) Trinidad Epuree enthalten.
Eine Probe des Splittgemisches ist vor der Ausführung
dem Auftraggeber auf Verlangen vorzulegen.

Verschmutzte bituminöse Schichten sind vor dem Einbau
weiterer Schichten zu säubern.

Diese Leistung wird nicht besonders vergütet, wenn die
Verschmutzung durch ein fahrlässiges Verhalten des
Auftragnehmers verursacht wurde.

Die Arbeits- und Längsfugen sind in ganzer Schichtdicke
gerade und senkrecht auszubilden und mit Fugenmassen
zu dichten.

Fugen in Längsrichtung sollen ggf. unmittelbar neben den
vorgesehenen Fahrbahnmarkierungen liegen.

Die Einbauten (Schachtabdeckungen, Sinkkastenaufsätze,
Schieber- und Hydrantenkappen usw.) sind vor Verschmutzung
zu schützen.

Verschmutzte oder schadhafte Anschlüsse sind senkrecht
abzusetzen und zu reinigen.

Vorsprünge in den Längsnähten, die eine einwandfreie
Verdichtung verhindern, sind zu beseitigen.

Die Gussasphaltdeckschicht ist in den Fahrstreifen beim
Einbau an der Oberfläche mit Splitt aufzurauen.

Nach dem Erkalten der Gussasphaltdeckschicht ist das
überschüssige Abstreumaterial zu entfernen.
Nicht fest haftender Splitt ist durch Abwalzen mit Glattmantelwalzen oder durch andere geeignete Maßnahmen zu lösen.
Der abgelöste Splitt ist ebenfalls zu entfernen.
Die Oberfläche muss danach gleichmäßig beschaffen sein und
eine dem Verwendungszweck angemessene Rauheit aufweisen.

Die Prüfung der Griffigkeit fertiger Oberflächen von
Deckschichten auf Straßen der Belastungsklassen 100 bis 0,3,
muss im Rahmen der Eigenüberwachung entsprechend den
Anforderungen in der ZTV Asphalt-StB und
gemäß  Allgemeines Rundschreiben Straßenbau Nr. 17/2008,
vom Auftragnehmer durchgeführt werden.

Dem Auftraggeber sind die Messergebnisse der vom Auftragnehmer durchzuführenden Eigenüberwachungsprüfungen für
die Griffigkeit vorzulegen.

Der Auftraggeber wird die im Rahmen der Eigenüberwachung
und der Kontrollprüfung sowie die während der Verjährungsfrist
für Mängelansprüche ermittelten Griffigkeitswerte für jede
Baumaßnahme unter Verwendung des Meldeformulars der BASt zur Auswertung übersenden.

Der Anschluß von Hahn-, Hydranten- und Schieberkappen,
Aufsätzen für Straßenabläufe mit Rahmen, runden oder
quadratischen Prüfschachtabdeckungen und
Grundwassermessstellenköpfen an Asphalt ist als Fuge
gemäß ZTV Asphalt-StB auszubilden.
Das Herstellen dieser Fuge einschl. der Lieferung der
benötigten Materialien wird nicht besonders vergütet und
ist in den Einheitspreis mit einzurechnen.

**50.53.900 t Asphaltmischgut MA 8 N liefern und in den Inselköpfen bzw. Schwellen einbauen.**
t  Asphaltmischgut
gemäß ZTV Asphalt-StB
liefern
und in den Inselköpfen bzw.
Schwellen
einbauen und verdichten.
Mischgutart:  MA 8 N mit Zusatz von 2 M.-v.H.
  Naturasphalt.
Bindemittel:  30/45.
Mind. 40 M.-v.H. Basaltedelsplitt.
SZ-Wert:  höchstens 18.
Menge: 4,000 t

**50.53.1058 m2 Abstreumaterial zum Abstumpfen auf die Oberfläche der Asphaltdeckschicht aus Gussasphalt liefern und aufbringen. Abstreumaterial aus Moräneedelsplitt und Luxovite. Körnung 5/8 mm.**
m2  Abstreumaterial zum Abstumpfen
nach ZTV Asphalt-StB liefern und aufbringen.
Abstreumaterial gleichmäßig auf die noch heiße
Oberfläche der Asphaltdeckschicht aus Gussasphalt
aufbringen und mit einer Gummirad- und/oder
Glattmantelwalze einwalzen.
Nach dem Erkalten der Asphaltdeckschicht
aus Gussasphalt das überschüssige Material vor
Aufheben der Geschwindigkeitsbeschränkung
restlos abkehren, aufladen,
zu einer Recyclinganlage bzw. Deponie abfahren
und gemäß Vorbemerkungen entsorgen.
Abstreumaterial: Luxovite und Moräne-Edelsplitt
  im Mischungsverhältnis 1:2,
  entstaubt
Lieferkörnung:  5/8 (Moräne-Edelsplitt, heller Farbton),
  2/5 (Luxovite).
SZ-Wert:  höchstens:  18.
Abstreumenge: 12,0 bis 15,0 kg/m2.
Fläche maschinell; kleinere Flächen von Hand abstreuen.
Anmerkung**
Zur Erzielung einer hohen Anfangsgriffigkeit
ist nach dem ersten Walzgang
das Abstreumaterial gleichmäßig aufzustreuen
und statisch mit Walzen fest einzudrücken.

Anmerkung**
Bei dem Einbauort handelt es sich um die Inselköpfe
und/oder um die Schwellen.
Menge: 45,000 m2

*Hinweis: PFLASTERDECKEN AUS BETONSTEINEN*
PFLASTERDECKEN  AUS  BETONSTEINEN
====================================

#### Abschnitt 50.72 PFLASTERDECKEN GEMÄSS ZTV Pflaster-StB HIER: RECHTECKPFLASTER NACH DIN EN 1338

*Hinweis: Vorbemerkungen** zu 50.72. Stand: März 2023*
Katalog-Nr. 1/MLV_50/50.72.
Vorbemerkungen**

Das Herstellen der Pflasterdecken aus Betonpflaster erfolgt
nach den "Zusätzlichen Technischen Vertragsbedingungen und
Richtlinien zur Herstellung von Pflasterdecken, Plattenbelägen und Einfassungen".

Die Lieferung des Betonpflasters und der Bettungs- und Fugenmaterialien muss den "Technischen Lieferbedingungen für Bauprodukte zur Herstellung von Pflasterdecken, Plattenbelägen und Einfassungen" entsprechen.

Bodenindikatoren im öffentlichen Verkehrsraum sind
nach der DIN 32 984 zu verlegen.

Das Verlegen von Betonpflaster in Mörtel
als Bettungsmaterial sowie das Verfugen mit Mörtel erfolgt
nicht nach der ZTV Pflaster-StB, da es sich hierbei nicht
um eine Regelbauweise handelt.

Beim Verlegen des Betonpflasters
ist das Liefern und Einbauen der Pflasterbettung aus einem
kornabgestuften, filterstabilen Edelbrechsand-Splittgemisch
oder einer Mörtelmischung,
das Schließen der Fugen mit einem kornabgestuften
Edelbrechsand-Splittgemisch oder Edelbrechsand
oder einer Mörtelmischung,
das Sortieren der Steine nach Erfordernis und das
Auswechseln der beim Verdichten und Einrütteln
zersprungenen Steine in dem Einheitspreis eingerechnet.
Anfallender Pflasterbruch wird gemäß Vorbemerkungen
entsorgt.

Bei Anschlüssen und Kurvenausbildungen oder zum Ausfüllen
von Restflächen / Zwickelflächen dürfen geschnittene Betonpflastersteine nur verwendet werden, wenn die verbleibende
kürzere Seite mindestens der Hälfte der grössten Kantenlänge
des ungeschnittenen Steines entspricht.
Kein Passstück darf kleiner als der halbe Normalstein sein.
Winkel unter 45° sind bei Passstücken nicht zulässig.

Die Anzahl der Passstücke ist auf ein Mindestmaß zu
beschränken.

Das teilweise Ausfüllen von Restflächen / Zwickelflächen
mit klein- oder mosaikformatigen Naturpflastersteinen
zur Anpassung ist in befahrbaren Verkehrsflächen nicht zulässig.

Pflasteranschlüsse an vorhandene Befestigungen
  Pflasterschnitt oder Auszwickeln von Restflächen / Zwickelflächen mit mosaikformatigem Naturpflastersteinen

Im Bereich der Anschlüsse an Grundstücksgrenzen und
vorhandenen Befestigungen sowie bei Kurvenausbildungen
in Straßeneinmündungen usw. wird das passgenaue Schneiden
und Einarbeiten / Verlegen von Betonpflaster an den
Anschlüssen ( Kanten und Einfassungen ) nach der Länge
der Fugen zwischen Belag und Kante oder Einfassung vergütet.

In der befestigten Betonpflasterfläche liegende oder in sie
hineinragende Restflächen / Zwickelflächen bis einschließlich
1,0 m2 Einzelgröße werden bei der Abrechnung übermessen
(vgl. u.a. DIN 18 318 Abs. 5.7).

Restflächen / Zwickelflächen über 1,0 m2 Einzelgröße werden
abgezogen; wenn sie in verschiedenen Befestigungsarten liegen, werden sie anteilig abgezogen (vgl. u.a. DIN 18 318
Abs. 5.8).

Alternativ zum passgenauen Pflasterschnitt ist es dem Auftragnehmer freigestellt, das Betonpflaster bei Anschlüssen an
vorhandenen Befestigungen in Kurven teilweise zu schneiden
und Restflächen / Zwickelflächen mit mosaikformatigen Naturpflastersteinen -in Mörtel verlegt- auszuzwickeln.

Unabhängig von der vom Auftragnehmer gewählten
Ausführungsart, Pflasterschnitt und / oder Auszwickeln von Restflächen mit mosaikformatigen Naturpflastersteinen
-in Mörtel verlegt-, wird dem Auftragnehmer, für teilweisen Pflasterschnitt und daran unmittelbar anschließende gepflasterte Zwickelflächen unter 0,5 m2 Einzelgröße, nur der entsprechend notwendige Pflasterschnitt nach der durchlaufenden Länge der Fuge zwischen Pflasterbelag und Kante oder Einfassung aufgemessen und vergütet.

Zwickelflächen mit einer Einzelgröße von 0,5 m2 bis
einschließlich 1,0 m2 werden unter der entsprechenden Position im Leistungsverzeichnis als Zulage zur Betonpflasterverlegung gesondert vergütet, wenn dem Auftragnehmer kein Pflasterschnitt aufgemessen und vergütet wurde und der Auftraggeber diese Arbeiten besonders angeordnet hat.

Pflasteranschlüsse an vorhandene Einbauten / Aussparungen
  Pflasterschnitt und Pflasterverlegung an Einbauten oder
Umpflastern/Auszwickeln von vorhandenen Einbauten oder  Ausfüllen/Auszwickeln von Aussparungen mit mosaikformatigem Naturpflastersteinen

Im Bereich der Anschlüsse an vorhandene Einbauten sowie bei
Aussparungen ( z.B. Schächte, Hydranten, Kappen, Maste,
Pfosten, Stufen, Lichtschächte usw. bis 1,0 m2 Einzelgröße )
ist das passgenaue Schneiden und Einarbeiten / Verlegen von
Betonpflaster an den Einbauten und den Aussparungen in die
Verlegeposition einzurechnen.

In der befestigten Betonpflasterfläche liegende oder in sie
hineinragende Einbauten oder Aussparungen bis einschließlich
1,0 m2 Einzelgröße werden bei der Abrechnung übermessen
(vgl. u.a. DIN 18 318 Abs. 5.7).

Aussparungen oder Einbauten über 1,0 m2 Einzelgröße werden
abgezogen; wenn sie in verschiedenen Befestigungsarten liegen, werden sie anteilig abgezogen (vgl. u.a. DIN 18 318
Abs. 5.8).

Zwickelflächen / Restflächen unter 0,5 m2 Einzelgröße
Alternativ zum passgenauen Pflasterschnitt und Einarbeiten
des Betonpflasters kann der Auftraggeber anordnen, dass Zwickelflächen / Restflächen um Einbauten sowie bei
Aussparungen unter 0,5 m2 Einzelgröße mit mosaikformatigen Naturpflastersteinen -in Mörtel verlegt-, ausgezwickelt werden müssen.

Hierzu ist das zu verlegende Betonpflaster an den Einbauten
sowie bei den Aussparungen entsprechend dem Rastermaß
des Pflasters auszusparen und die sich ergebenden Anschlussflächen sind mit mosaikformatigen Naturpflastersteinen
-in Mörtel verlegt- auszuzwickeln.
Die Kosten für das Auszwickeln von Restflächen / Ausfüllen von
Aussparungen unter 0,5 m2 Einzelgröße werden als Zulage zur
Verlegeposition besonders vergütet.

Abrechnungseinheit von Einzelflächen:
Einzelfläche unter 0,5 m2 Einzelgröße  =  1  St  (Stück)

Zwickelflächen / Restflächen von 0,5 m2 bis 1,0 m2 Einzelgröße
In der befestigten Betonpflasterfläche liegende oder in sie
hineinragende Zwickelflächen / Restflächen um Einbauten
sowie bei Aussparungen mit einer Einzelgröße von 0,5 m2 bis
einschließlich 1,0 m2 werden unter der entsprechenden Position
im Leistungsverzeichnis als Zulage zur Betonpflasterverlegung
gesondert vergütet, wenn dem Auftragnehmer kein
Pflasterschnitt aufgemessen und vergütet wurde und der
Auftraggeber diese Arbeiten besonders angeordnet hat.

Abrechnungseinheit von Einzelflächen:
Einzelfläche von 0,5 m2 bis 1,0 m2 Einzelgröße =  m2  (Fläche)

Anmerkung**
Sofern ein bestimmtes Fabrikat im Leistungsverzeichnis
vorgeschrieben ist, gilt gemäß Vorbemerkungen
grundsätzlich der Zusatz -oder gleichwertiger Art-.

**50.72.102 m2 Betonpflaster, 140 mm dick, aufnehmen u. neu verlegen. Bettung aus Sand oder Splitt oder Brechsand-Splitt-Gemisch oder Edelbrechsand-Splitt-Gemisch.**
Katalog-Nr. 1/MLV_50/50.72. 102.
m2  Pflasterflächen aus Betonpflaster
gemäß  DIN EN 1338,
140 mm dick,
in Fahrbahnen, Fahrbahnnebenflächen,
Parkstreifen und Gehwegüberfahrten sowie in Rad-
und Gehwegen oder sonstigen Verkehrsflächen
aufnehmen,
gemäß ZTV Pflaster-StB profilgemäß
auf eine 4 cm dicke Pflasterbettung aus Sand
oder Splitt oder Brechsand-Splitt-Gemisch
oder Edelbrechsand-Splitt-Gemisch
-im verdichteten Zustand gemessen-
bis zu +5/-10 cm Höhenänderung
nach Angabe des Auftraggebers
fachgerecht neu verlegen
und mit einem Plattenrüttler
bis zur Standfestigkeit einrütteln.
Beim Umlegen des Betonpflasters ist:
  das Auflockern der Pflasterbettung aus Sand
oder Splitt oder Brechsand-Splitt-Gemisch
oder Edelbrechsand-Splitt-Gemisch,
das Einbringen des erforderlichen Sandes
oder Splittes oder Brechsand-Splitt-Gemisches
oder Edelbrechsand-Splitt-Gemisches
bzw. das Auskoffern des zu hoch liegenden
Unterbaues,
das Aussortieren und Reinigen der Steine und
das Liefern des fehlenden Bettungsmaterials,
- (als fehlendes Bettungsmaterial wird
nur ein kornabgestuftes, filterstabiles
Edelbrechsand-Splitt-Gemisch 0/5 mm
aus Basalt oder Diabas oder Grauwacke verwendet)
in dem Einheitspreis eingerechnet.
Die Fugen -hier: Fugenbreite = 4 mm  +1/-1 mm
zwingend vorgeschriebenin Fahrbahnen, Fahrbahnnebenflächen,
Parkstreifen und Gehwegüberfahrten
mit einem kornabgestuften
Edelbrechsand-Splitt-Gemisch 0/5 mm
aus Basalt oder Diabas
oder in Rad- und Gehwegen oder sonstigen
Verkehrsflächen mit Edelbrechsand 0/2 mm
aus Basalt oder Diabas
vor dem Abrütteln vollständig und kontinuierlich
mit dem Fortschreiten des Verlegens füllen.
Dazu das Fugenmaterial auf das Pflaster aufbringen
und in die Fugen sorgfältig einfegen.
Zur Vermeidung von Fleckenbildung durch überschüssiges Fugenmaterial beim Abrütteln ist die
trockene Pflasterfläche vollkommen sauber
abzukehren.
Das Abrütteln muss mit einem geeigneten Plattenrüttler beginnend vom Rand zur Mitte hin erfolgen.
Bei farbigen und strukturierten Pflastern ist der
Rüttler mit einer Plattengleitvorrichtung zu versehen.
Nach dem Abrütteln ist das Einfegen und
abschließende Einschlämmen der Fugen bis
zum völligen Fugenschluss zu wiederholen.
Die fertigen Flächen sorgfältig abkehren und
säubern.
Die anfallenden Aufbruchstoffe aufladen,
zu einer Recyclinganlage bzw. Deponie abfahren
und gemäß Vorbemerkungen entsorgen.
Anmerkung**
Die Lieferung fehlender Steine erfolgt gesondert.
Menge: 10,000 m2

*Hinweis: Ausführungsbeschreibung zu Position 50.72.210.*** Stand: März 2023*
Katalog-Nr. 1/MLV_50/50.72.
***Ausführungsbeschreibung zu Position 50.72.208.***

Gebrauchseigenschaften der Pflasterflächen

Gehwegüberfahrten

Gemäß RStO handelt es sich um Pflasterflächen der
Belastungsklasse 0,3.

Die Pflasterflächen werden von Personenkraftwagen
(PKW) überfahren.

Die Pflasterflächen werden aus:
Betonpflaster 200/100/100 mm bzw. 100/100/100 mm, anthrazit, hergestellt.

Das Betonpflaster muss parallel zum Bordstein im
Längsverband bzw. entsprechend der genehmigten
Ausführungsplanung (Blockverband, Querverband,
L-Verband usw.) verlegt werden.

Entlang der Einfassungen
(Bordsteine, Rinnenflussbahnen, Abschlussbahnen, Entwässerungsrinnen usw.) muss eine Läuferreihe aus Betonpflastersteinen 200/100/100 mm, Farbe
und Oberflächenstruktur passend zum angrenzenden
Betonpflaster, verlegt werden.

Einbaugegenstände > 0.5 qm Einzelgröße
(Kontrollschächte, Abdeckungen usw.) müssen mit einer Läuferreihe aus Betonpflastersteinen 200/100/100 mm, Farbe und Oberflächenstruktur passend zum angrenzenden Betonpflaster, eingefasst werden.

Das Rastermaß der Verlegebreite, entsprechend der
Herstellerangabe, muss zwingend eingehalten werden.

**50.72.210 m2 Betonpflaster 200/100/100 mm bzw. 100/100/100 mm, verlegen. In Gehwegüberfahrten. Bettung aus Edelbrechsand-Splitt-Gemisch.**
Katalog-Nr. 1/MLV_50/50.72. 210.
m2  Pflasterdecke aus Betonpflaster
gemäß  DIN EN 1338,
200/100/100 mm bzw. 100/100/100 mm,
in Fahrbahnen, Fahrbahnnebenflächen,
Parkstreifen und Gehwegüberfahrten,
gemäß ZTV Pflaster-StB
im Verband nach Angabe des Auftraggebers
profilgemäß auf eine 4 cm dicke Pflasterbettung
aus einem kornabgestuften, filterstabilen
Edelbrechsand-Splitt-Gemisch 0/5 mm
aus Basalt oder Diabas oder Grauwacke
-im verdichteten Zustand gemessenfachgerecht verlegen
und mit einem Plattenrüttler
bis zur Standfestigkeit einrütteln.
Die Fugen -hier: Fugenbreite = 4 mm  +1/-1 mm
zwingend vorgeschrieben-
mit einem kornabgestuften
Edelbrechsand-Splitt-Gemisch 0/5 mm
aus Basalt oder Diabas oder Grauwacke
vor dem Abrütteln vollständig und kontinuierlich
mit dem Fortschreiten des Verlegens füllen.
Dazu das Fugenmaterial auf das Pflaster aufbringen
und in die Fugen sorgfältig einfegen.
Zur Vermeidung von Fleckenbildung durch überschüssiges Fugenmaterial beim Abrütteln ist die
trockene Pflasterfläche vollkommen sauber
abzukehren.
Das Abrütteln muss mit einem geeigneten Plattenrüttler beginnend vom Rand zur Mitte hin erfolgen.
Bei farbigen und strukturierten Pflastern ist der
Rüttler mit einer Plattengleitvorrichtung zu versehen.
Nach dem Abrütteln ist das Einfegen und
abschließende Einschlämmen der Fugen bis
zum völligen Fugenschluss zu wiederholen.
Die fertigen Flächen sorgfältig abkehren und
säubern.
Anmerkung**
Die Lieferung der Steine erfolgt gesondert.
Menge: 5,000 m2

**50.72.509 m2 Betonpflaster, ungefast, 200/100/80 mm bzw. 100/100/80 mm, zweischichtig hergestellt, Farbe anthrazit, liefern.**
Katalog-Nr. 1/MLV_50/50.72. 509.
m2  Betonpflaster
gemäß DIN EN 1338,
200/100/80 mm bzw. 100/100/80 mm,
WitterungswiderstandD
AbriebwiderstandI
jedoch zweischichtig hergestellt
mit einer Verschleissschicht aus Naturstein
unter Verwendung von farbbeständigen Farben,
Kanten ungefast,
angeformte Abstandhalter,
Farbe anthrazit,
liefern.
Menge: 5,000 m2

**50.72.908 m sichtbaren, scharfen Pflasterschnitt bei Anschlüssen aus Betonpflaster (/-platten), 80 mm dick, herstellen.**
Katalog-Nr. 1/MLV_50/50.72. 908.
m  sichtbaren, scharfen Pflasterschnitt
bei Anschlüssen aus Betonpflaster (/-platten),
80 mm dick,
mit Elektro- oder Motorschneidgeräten herstellen.
Diese Arbeit wird vergütet, wenn auf Anordnung des
Auftraggebers größere Mengen Passstücke innerhalb der Pflasterfläche geschnitten werden müssen.
Aufgemessen werden die tatsächlich hergestellten
Schnittlängen.
Das Schneiden des Pflasters an Einbauten
(z.B. Schächte, Schieberkappen und Masten
bis 1 m2  Einzelgröße) ist in die Verlegeposition
eingerechnet.
Die nicht wiederverwendbaren Stoffe aufladen,
zu einer Recyclinganlage bzw. Deponie abfahren
und gemäß Vorbemerkungen entsorgen.
Anmerkung**
Die verbleibende kürzere Seite muss mindestens
der Hälfte der größten Kantenlänge des
ungeschnittenen Steines entsprechen.
Menge: 15,000 m

#### Abschnitt 50.73 PFLASTERDECKEN GEMÄSS ZTV Pflaster-StB HIER: ORIENTIERUNGSPFLASTER

*Hinweis: Vorbemerkungen** zu 50.73. Stand: März 2023*
Vorbemerkungen**

Das Herstellen der Pflasterdecken aus Betonpflaster erfolgt
nach den "Zusätzlichen Technischen Vertragsbedingungen und
Richtlinien zur Herstellung von Pflasterdecken, Plattenbelägen und Einfassungen".

Die Lieferung des Betonpflasters und der Bettungs- und Fugenmaterialien muss den "Technischen Lieferbedingungen für Bauprodukte zur Herstellung von Pflasterdecken, Plattenbelägen und Einfassungen" (TL Pflaster-StB) entsprechen.

Bodenindikatoren im öffentlichen Verkehrsraum sind
nach der DIN 32 984 zu verlegen.

Beim Verlegen des Betonpflasters
ist das Liefern und Einbauen der Pflasterbettung aus einem
kornabgestuften, filterstabilen Edelbrechsand-Splittgemisch
oder einer Mörtelmischung,
das Schließen der Fugen mit einem kornabgestuften
Edelbrechsand-Splittgemisch oder Edelbrechsand
oder einer Mörtelmischung,
das Sortieren der Steine nach Erfordernis und das
Auswechseln der beim Verdichten und Einrütteln
zersprungenen Steine in dem Einheitspreis eingerechnet.
Anfallender Pflasterbruch wird gemäß Vorbemerkungen
entsorgt.

Bei Anschlüssen und Kurvenausbildungen oder zum Ausfüllen
von Restflächen / Zwickelflächen dürfen geschnittene Betonpflastersteine nur verwendet werden, wenn die verbleibende
kürzere Seite mindestens der Hälfte der grössten Kantenlänge
des ungeschnittenen Steines entspricht.
Kein Passstück darf kleiner als der halbe Normalstein sein.
Winkel unter 45° sind bei Passstücken nicht zulässig.

Die Anzahl der Passstücke ist auf ein Mindestmaß zu
beschränken.

Das teilweise Ausfüllen von Restflächen / Zwickelflächen
mit klein- oder mosaikformatigen Naturpflastersteinen
zur Anpassung ist in befahrbaren Verkehrsflächen nicht zulässig.

Pflasteranschlüsse an vorhandene Befestigungen
  Pflasterschnitt oder Auszwickeln von Restflächen / Zwickelflächen mit mosaikformatigem Naturpflastersteinen

Im Bereich der Anschlüsse an Grundstücksgrenzen und
vorhandenen Befestigungen sowie bei Kurvenausbildungen
in Straßeneinmündungen usw. wird das passgenaue Schneiden
und Einarbeiten / Verlegen von Betonpflaster an den
Anschlüssen ( Kanten und Einfassungen ) nach der Länge
der Fugen zwischen Belag und Kante oder Einfassung vergütet.

In der befestigten Betonpflasterfläche liegende oder in sie
hineinragende Restflächen / Zwickelflächen bis einschließlich
1,0 m2 Einzelgröße werden bei der Abrechnung übermessen
(vgl. u.a. DIN 18 318 Abs. 5.7).

Restflächen / Zwickelflächen über 1,0 m2 Einzelgröße werden
abgezogen; wenn sie in verschiedenen Befestigungsarten liegen, werden sie anteilig abgezogen (vgl. u.a. DIN 18 318
Abs. 5.8).

Alternativ zum passgenauen Pflasterschnitt ist es dem Auftragnehmer freigestellt, das Betonpflaster bei Anschlüssen an
vorhandenen Befestigungen in Kurven teilweise zu schneiden
und Restflächen / Zwickelflächen mit mosaikformatigen Naturpflastersteinen -in Mörtel verlegt- auszuzwickeln.

Unabhängig von der vom Auftragnehmer gewählten
Ausführungsart, Pflasterschnitt und / oder Auszwickeln von Restflächen mit mosaikformatigen Naturpflastersteinen
-in Mörtel verlegt-, wird dem Auftragnehmer, für teilweisen Pflasterschnitt und daran unmittelbar anschließende gepflasterte Zwickelflächen unter 0,5 m2 Einzelgröße, nur der entsprechend notwendige Pflasterschnitt nach der durchlaufenden Länge der Fuge zwischen Pflasterbelag und Kante oder Einfassung aufgemessen und vergütet.

Zwickelflächen mit einer Einzelgröße von 0,5 m2 bis
einschließlich 1,0 m2 werden unter der entsprechenden Position im Leistungsverzeichnis als Zulage zur Betonpflasterverlegung gesondert vergütet, wenn dem Auftragnehmer kein Pflasterschnitt aufgemessen und vergütet wurde und der Auftraggeber diese Arbeiten besonders angeordnet hat.

Pflasteranschlüsse an vorhandene Einbauten / Aussparungen
  Pflasterschnitt und Pflasterverlegung an Einbauten oder
Umpflastern/Auszwickeln von vorhandenen Einbauten oder  Ausfüllen/Auszwickeln von Aussparungen mit mosaikformatigem Naturpflastersteinen

Im Bereich der Anschlüsse an vorhandene Einbauten sowie bei
Aussparungen ( z.B. Schächte, Hydranten, Kappen, Maste,
Pfosten, Stufen, Lichtschächte usw. bis 1,0 m2 Einzelgröße )
ist das passgenaue Schneiden und Einarbeiten / Verlegen von
Betonpflaster an den Einbauten und den Aussparungen in die
Verlegeposition einzurechnen.

In der befestigten Betonpflasterfläche liegende oder in sie
hineinragende Einbauten oder Aussparungen bis einschließlich
1,0 m2 Einzelgröße werden bei der Abrechnung übermessen
(vgl. u.a. DIN 18 318 Abs. 5.7).

Aussparungen oder Einbauten über 1,0 m2 Einzelgröße werden
abgezogen; wenn sie in verschiedenen Befestigungsarten liegen, werden sie anteilig abgezogen (vgl. u.a. DIN 18 318
Abs. 5.8).

Zwickelflächen / Restflächen unter 0,5 m2 Einzelgröße
Alternativ zum passgenauen Pflasterschnitt und Einarbeiten
des Betonpflasters kann der Auftraggeber anordnen, dass Zwickelflächen / Restflächen um Einbauten sowie bei
Aussparungen unter 0,5 m2 Einzelgröße mit mosaikformatigen Naturpflastersteinen -in Mörtel verlegt-, ausgezwickelt werden müssen.

Hierzu ist das zu verlegende Betonpflaster an den Einbauten
sowie bei den Aussparungen entsprechend dem Rastermaß
des Pflasters auszusparen und die sich ergebenden Anschlussflächen sind mit mosaikformatigen Naturpflastersteinen
-in Mörtel verlegt- auszuzwickeln.
Die Kosten für das Auszwickeln von Restflächen / Ausfüllen von
Aussparungen unter 0,5 m2 Einzelgröße werden als Zulage zur
Verlegeposition besonders vergütet.

Abrechnungseinheit von Einzelflächen:
Einzelfläche unter 0,5 m2 Einzelgröße  =  1  St  (Stück)

Zwickelflächen / Restflächen von 0,5 m2 bis 1,0 m2 Einzelgröße
In der befestigten Betonpflasterfläche liegende oder in sie
hineinragende Zwickelflächen / Restflächen um Einbauten
sowie bei Aussparungen mit einer Einzelgröße von 0,5 m2 bis
einschließlich 1,0 m2 werden unter der entsprechenden Position
im Leistungsverzeichnis als Zulage zur Betonpflasterverlegung
gesondert vergütet, wenn dem Auftragnehmer kein
Pflasterschnitt aufgemessen und vergütet wurde und der
Auftraggeber diese Arbeiten besonders angeordnet hat.

Abrechnungseinheit von Einzelflächen:
Einzelfläche von 0,5 m2 bis 1,0 m2 Einzelgröße =  m2  (Fläche)

Anmerkung**
Sofern ein bestimmtes Fabrikat im Leistungsverzeichnis
vorgeschrieben ist, gilt gemäß Vorbemerkungen
grundsätzlich der Zusatz -oder gleichwertiger Art-.

*Hinweis: Ausführungsbeschreibung zu Position 50.73.200.*** Stand: März 2023*
***Ausführungsbeschreibung zu Position 50.73.200.***

Gebrauchseigenschaften der Pflasterflächen

1.)  Gehwege

Gemäß RStO handelt es sich bei diesen Pflasterflächen
um Gehwegflächen sowie sonstige Verkehrsflächen
(siehe Leistungsbeschreibung und Planunterlagen).

Die Pflasterflächen werden aus:
Granilith-Blockplatten 300/150/80 mm, weiß,
Rippenplatten 300/300/80 mm, weiß,
Betonpflaster mit Rippen 200/100/80 mm, weiß,
Begleitplatten 300/300/80, anthrazit,
Betonpflaster mit Noppen 300/300/80 mm, weiß,
Betonpflaster mit Noppen 200/100/80 mm, weiß bzw. 100/100/80 mm, weiß, hergestellt.

Das Betonpflaster muss  entsprechend  der genehmigten Ausführungsplanung verlegt werden.

Das Rastermaß der Verlegebreite, entsprechend der
Herstellerangabe, muss zwingend eingehalten werden.

**50.73.200 m2 Orientierungspflaster (/-platten), 80 mm dick, verlegen. In Rad- und Gehwegen oder sonstigen Verkehrsflächen. Bettung aus Edelbrechsand-Splitt-Gemisch.**
m2  Pflasterdecke aus Orientierungspflaster (/-platten)
gemäß DIN EN 1338 bzw. DIN EN 1339,
80 mm dick,
in Rad- und Gehwegen sowie sonstigen
Verkehrsflächen
als Orientierungshilfe für Sehbehinderte und Blinde,
gemäß ZTV Pflaster-StB
im Verband nach Angabe des Auftraggebers
profilgemäß auf eine 4 cm dicke Pflasterbettung
aus einem kornabgestuften, filterstabilen
Edelbrechsand-Splitt-Gemisch 0/5 mm
aus Basalt oder Diabas oder Grauwacke
-im verdichteten Zustand gemessenfachgerecht verlegen
und mit einem Plattenrüttler
bis zur Standfestigkeit einrütteln.
Die Fugen -hier: Fugenbreite = 4 mm  +1/-1 mm
zwingend vorgeschrieben-
mit Edelbrechsand 0/2 mm
aus Basalt oder Diabas oder Grauwacke
vor dem Abrütteln vollständig und kontinuierlich
mit dem Fortschreiten des Verlegens füllen.
Dazu das Fugenmaterial auf das Pflaster aufbringen
und in die Fugen sorgfältig einfegen.
Zur Vermeidung von Fleckenbildung durch überschüssiges Fugenmaterial beim Abrütteln ist die
trockene Pflasterfläche vollkommen sauber
abzukehren.
Das Abrütteln muss mit einem geeigneten Plattenrüttler beginnend vom Rand zur Mitte hin erfolgen.
Bei farbigen und strukturierten Pflastern ist der
Rüttler mit einer Plattengleitvorrichtung zu versehen.
Nach dem Abrütteln ist das Einfegen und
abschließende Einschlämmen der Fugen bis
zum völligen Fugenschluss zu wiederholen.
Die fertigen Flächen sorgfältig abkehren und
säubern.
Anmerkung**
Die Lieferung der Steine erfolgt gesondert.
Menge: 11,000 m2

**50.73.290 St Anschlüsse an Einbauten und Aussparungen. Als Zulage zu den Verlegepositionen.**
St  Anschlüsse an Einbauten und Aussparungen.
Umpflastern / Auszwickeln von Einbauten
(z.B. Schächte, Schieber, Aufsätze, Hydranten,
Kappen, Maste, Stufen, Pfosten usw.)
sowie Ausfüllen / Auszwickeln von Aussparungen
mit einer Einzelgröße unter 0,5 m2
mit mosaikformatigen Naturpflastersteinen herstellen.
Hierzu die mosaikformatigen Naturpflastersteine
-DIN EN 1342- in Anlehnung an DIN 18 318
profilgemäß in eine 4 cm dicke Pflasterbettung
aus Zementmörtel MV. 1:7
-nach dem Abrammen oder Abrütteln gemessen-
(z.B. rechteckig oder im Kranz um Schachtabdeckungen, Schieber, Aufsätze, Hydranten,
Kappen, Lichtschächte usw. )
fachgerecht hammerfest versetzen
und bis zur Standfestigkeit rammen oder rütteln.
Die Fugen mit Zementmörtel im MV. 1:4
vor dem Rammen oder Rütteln vollständig und
kontinuierlich mit dem Fortschreiten des Verlegens
füllen.
Dazu das Fugenmaterial auf das Pflaster aufbringen
und in die Fugen sorgfältig einfegen.
Überschüssiges Material restlos beseitigen.
Nach dem Rammen oder Rütteln ist das Einfegen
und abschließende Einschlämmen der Fugen bis
zum völligen Fugenschluss zu wiederholen.
Die fertigen Flächen mit scharfem Sand von den
anhaftenden Mörtelresten gründlich säubern.
Abgerechnet werden nur die Flächen mit einer
Einzelgröße unter 0,5 m2 (Fläche < 0,5 m2 = 1 St).
Anmerkung**
Als Zulage zu den Betonpflaster-Verlegepositionen.
Die Lieferung fehlender mosaikformatiger Naturpflastersteine
ist in den Einheitspreis mit einzurechnen.
Menge: 2,000 St

**50.73.310 m2 Begleitplatte 300 x 300 x 80 mm, gefast, anthrazit liefern.**
m2  Begleitplatte 300 x 300 x 80mm,
WitterungswiderstandD
AbriebwiderstandI
WinkligkeitK
DIN EN 1338, mit Fase, mit Abstandhalter
Farbe: anthrazit,
liefern.
Menge: 2,000 m2

**50.73.330 m2 Rippenplatten, 300/300/80 mm, Farbe weiß, liefern.**
m2  Rippenplatten
gemäß DIN 1338,
300/300/80 mm,
WitterungswiderstandD
AbriebwiderstandI
WinkligkeitK
Oberseite mit 6 Rippen und
50 mm Achsmaß,
mit angeformten Abstandhaltern,
Farbe weiß,
mit Fase,
liefern.
Menge: 6,000 m2

**50.73.350 m2 Orientierungspflaster mit Noppen, gefast, 300/300/80 mm, Farbe weiß, liefern.**
m2  Orientierungspflaster mit Noppen
(Noppenpflaster),
Noppenreihen diagonal,
kugelförmige Noppen,
gemäß DIN EN 1338,
300/300/80 mm,
WitterungswiderstandD
AbriebwiderstandI
WinkligkeitK
unter Verwendung von weißen Zuschlägen /
Dyckerhoff-Weiß-Zementvorsatz,
mit Fase und Abstandhalter,
Farbe weiß,
liefern.
Menge: 3,000 m2

**50.73.908 m sichtbaren, scharfen Pflasterschnitt bei Anschlüssen aus Betonpflaster (/-platten), 80 mm dick, herstellen.**
m  sichtbaren, scharfen Pflasterschnitt
bei Anschlüssen aus Betonpflaster (/-platten),
80 mm dick,
mit Elektro- oder Motorschneidgeräten herstellen.
Diese Arbeit wird vergütet, wenn auf Anordnung des
Auftraggebers größere Mengen Passstücke innerhalb der Pflasterfläche geschnitten werden müssen.
Aufgemessen werden die tatsächlich hergestellten
Schnittlängen.
Das Schneiden des Pflasters an Einbauten
(z.B. Schächte, Schieberkappen und Masten
bis 1 m2  Einzelgröße) ist in die Verlegeposition
eingerechnet.
Die nicht wiederverwendbaren Stoffe aufladen,
zu einer Recyclinganlage bzw. Deponie abfahren
und gemäß Vorbemerkungen entsorgen.
Anmerkung**
Die verbleibende kürzere Seite muss mindestens
der Hälfte der größten Kantenlänge des
ungeschnittenen Steines entsprechen.
Menge: 6,000 m

*Hinweis: PLATTENBELAEGE =================*

#### Abschnitt 50.83 PLATTENBELAEGE GEMAESS ZTV P-StB 2000 AUS MEHRSCHICHTNATURSTEINPLATTEN UND NATURSTEINPLATTEN NACH DIN EN 1339

*Hinweis: Ausführungsbeschreibung zu Position 50.83.414.*** 30.12.2004 Gebrauchseigenschaften der Pflasterflächen*
***Ausführungsbeschreibung zu Position 50.83.414.***

Gebrauchseigenschaften der Plattenflächen

1.)  Gehwege
hier:  Flanierbereiche

Gemäß RStO handelt es sich bei diesen Plattenflächen
um Gehwegflächen, insbesondere um Flanierbereiche
(siehe Leistungsbeschreibung und Planunterlagen).

Die Plattenflächen werden aus:
  Mehrschichtnatursteinplatten  60 cm * 30 cm,
14 cm dick,
hier: Platten mit einer  Natursteinoberfläche
aus Tarn-Granit und einem stabilen Betonsockel,
hergestellt.

Die Mehrschichtnatursteinplatten müssen entsprechend
der genehmigten Ausführungsplanung (mit Kreuzfugen)
verlegt werden.

Einbaugegenstände aller Art und Größe (Kontrollschächte, Abdeckungen usw.) müssen passgenau
eingefasst werden.

Das Rastermaß der Verlegebreite, entsprechend der
Ausführungsplanung, muss zwingend eingehalten werden.

Die Einbau- und Verlegehinweise des Herstellers müssen
zwingend beachtet werden.

**50.83.215 m2 Mehrschicht-Patten 300/150/140 mm, verlegen. In Fahrbahnen und Fahrbahnnebenflächen. Gebundene Bauweise.**
Katalog-Nr. 1/MLV_50/50.85. 215.
m2  Mehrschichtnatursteinplatten,
hier: Plattenflächen mit einer Natursteinoberfläche
aus Tarn-Granit und einem stabilen Betonsockel,
gemäß DIN EN 1339,
Plattengröße für Rastermaß -einschließlich
der Abstandhalter und Fugenanteil-  30 cm * 50 cm,
Plattendicke 14 cm,
gemäß ZTV P-StB 2000
in Gehwegen  (hier: zwischen Hochbeet und Geländer)
im Verband nach Angabe des Auftraggebers
bzw. nach Verlegeplan / Detailzeichnung,
profilgemäß auf eine 4 cm dicke Plattenbettung,
aus einem kornabgestuften, filterstabilen Basalt-
Edelsplitt / Brechsand-Gemisch
der Körnung 0/8 mm,
-im verdichteten Zustand gemessen-
mit einem Vakuumhebegerät
fachgerecht verlegen bzw. versetzen und
mit einem Plattenrüttler bis zur Standfestigkeit einrütteln.
Das vollflächige Verlegen der Pflasterplatten mit
einer Natursteinoberfläche und einem Betonsockel
erfolgt so sorgfältig, dass Beschädigungen an den
Pflasterplatten ausgeschlossen sind.
Die Fugen -hier: Fugenbreite = 5 mm  + 1 / - 1 mm
zwingend vorgeschieben-
mit einem kornabgestuften Basalt-Edelsplitt /
Brechsand-Gemisch der Körnung 0/5 mm,
filterstabil gegenüber dem Bettungsmaterial,
vor dem Abrütteln vollständig und kontinuierlich
mit dem Fortschreiten des Verlegens füllen.
Dazu das vorgetrocknete Fugenmaterial auf die
Pflasterplattenfläche aufbringen und in die Fugen
sorgfältig einfegen.
Zur Vermeidung von Fleckenbildung durch überschüssiges Fugenmaterial beim Abrütteln ist die
trockene Pflasterplattenfläche vollkommen sauber
abzukehren.
Das Abrütteln muss mit einem geeigneten Plattenrüttler beginnend vom Rand zur Mitte hin erfolgen.
Der Rüttler ist mit einer Plattengleitvorrichtung
(Vulkolan-Matte) zu versehen.
Nach dem Abrütteln ist das Einfegen und
abschließende Einschlämmen der Fugen bis
zum völligen Fugenschluss zu wiederholen.
Die fertigen Flächen sorgfältig abkehren und
säubern.
Anmerkung**
Die Pflasterplatten mit einer
Natursteinoberfläche wurden vorher ausgebaut
und seitlich gelagert.

Während der Bauausführung wird der Auftraggeber
ständig Kontrollprüfungen hinsichtlich
  - Maßtoleranz der Steine
  - Fugenbreite und
  - Fugenbild
durchführen.
Die gemäß Ausführungsplanung vorgeschriebenen
Maße sind verbindlich und werden gewährleistet.

Anmerkung
Herstellung aus seitlich lagerndem Pflaster.
Menge: 5,000 m2

**50.83.414 m2 Mehrschichtnatursteinplatten hier: Plattenflächen mit einer Natursteinoberfläche aus Tarn-Granit und einem stabilen Betonsockel, Größe ca. 60 cm * 30 cm, Dicke 14 cm, auf einem Basalt-Edelsplitt / Brechsand-Gemisch verlegen. Die Pflasterplattenlieferung erfolgt gesondert.**
m2  Mehrschichtnatursteinplatten,
hier: Plattenflächen mit einer Natursteinoberfläche
aus Tarn-Granit und einem stabilen Betonsockel,
gemäß DIN EN 1339,
Plattengröße für Rastermaß -einschließlich
der Abstandhalter und Fugenanteil-  60 cm * 30 cm,
Plattendicke 14 cm,
gemäß ZTV P-StB 2000
in Gehwegen  (hier: Flanierbereiche)
im Verband nach Angabe des Auftraggebers
bzw. nach Verlegeplan / Detailzeichnung,
profilgemäß auf eine 4 cm dicke Plattenbettung,
aus einem kornabgestuften, filterstabilen Basalt-
Edelsplitt / Brechsand-Gemisch
der Körnung 0/8 mm,
-im verdichteten Zustand gemessen-
mit einem Vakuumhebegerät
fachgerecht verlegen bzw. versetzen und
mit einem Plattenrüttler bis zur Standfestigkeit einrütteln.
Das vollflächige Verlegen der Pflasterplatten mit
einer Natursteinoberfläche und einem Betonsockel
erfolgt so sorgfältig, dass Beschädigungen an den
Pflasterplatten ausgeschlossen sind.
Die Fugen -hier: Fugenbreite = 5 mm  + 1 / - 1 mm
zwingend vorgeschieben-
mit einem kornabgestuften Basalt-Edelsplitt /
Brechsand-Gemisch der Körnung 0/5 mm,
filterstabil gegenüber dem Bettungsmaterial,
vor dem Abrütteln vollständig und kontinuierlich
mit dem Fortschreiten des Verlegens füllen.
Dazu das vorgetrocknete Fugenmaterial auf die
Pflasterplattenfläche aufbringen und in die Fugen
sorgfältig einfegen.
Zur Vermeidung von Fleckenbildung durch überschüssiges Fugenmaterial beim Abrütteln ist die
trockene Pflasterplattenfläche vollkommen sauber
abzukehren.
Das Abrütteln muss mit einem geeigneten Plattenrüttler beginnend vom Rand zur Mitte hin erfolgen.
Der Rüttler ist mit einer Plattengleitvorrichtung
(Vulkolan-Matte) zu versehen.
Nach dem Abrütteln ist das Einfegen und
abschließende Einschlämmen der Fugen bis
zum völligen Fugenschluss zu wiederholen.
Die fertigen Flächen sorgfältig abkehren und
säubern.
Anmerkung**
Die Pflasterplatten mit einer
Natursteinoberfläche wurden vorher ausgebaut
und seitlich gelagert.

Während der Bauausführung wird der Auftraggeber
ständig Kontrollprüfungen hinsichtlich
  - Maßtoleranz der Steine
  - Fugenbreite und
  - Fugenbild
durchführen.
Die gemäß Ausführungsplanung vorgeschriebenen
Maße sind verbindlich und werden gewährleistet.
Menge: 40,000 m2

**50.83.914 m sichtbaren, scharfen Verschnitt bei Anschlüssen aus Mehrschichtnatursteinplatten, hier: Plattenflächen mit einer Natursteinoberfläche aus Tarn-Granit und einem stabilen Betonsockel, Plattengröße 60 cm * 30 cm, Plattendicke 14 cm, herstellen.**
m  sichtbaren, scharfen Verschnitt
bei Anschlüssen aus Mehrschichtnatursteinplatten,
hier: Platten mit einer Natursteinoberfläche aus
Tarn-Granit und einem stabilen Betonsockel
Plattengröße 60 cm * 30 cm,
Plattendicke 14 cm,
mit geeigneten Elektro- oder Motorschneidgeräten
herstellen.
Diese Arbeit wird vergütet, wenn auf Anordnung
des Auftraggebers Passstücke innerhalb der Plattenfläche geschnitten werden müssen.
Aufgemessen werden die tatsächlich hergestellten
Schnittlängen.
Die nicht wiederverwendbaren Stoffe aufladen,
zu einer Recyclinganlage bzw. Deponie abfahren
und gemäß Vorbemerkungen entsorgen.
Anmerkung**
Die verbleibende kürzere Seite muss mindestens
der Hälfte der größten Kantenlänge der
ungeschnittenen Platte entsprechen.
Menge: 5,000 m

#### Abschnitt 50.84 PLATTENBELAEGE GEMAESS ZTV P-StB 2000 AUS BETONPLATTEN NACH DIN EN 1339

*Hinweis: Vorbemerkungen** zu OZ 50. 85. 01.07.05 Das Herstellen der Plattenbeläge erfolgt nach den "Zusätzlichen Technischen Vertragsbedingungen und Richtlinien für den Bau*
Vorbemerkungen**

Das Herstellen der Flächenbeläge aus Betonplatten mit
einer geschliffenen Oberfläche erfolgt nach den
"Zusätzlichen Technischen Vertragsbedingungen und
Richtlinien für den Bau von Pflasterdecken und Plattenbelägen"
Ausgabe 2000 (ZTV P-StB 2000).

Bodenindikatoren im öffentlichen Verkehrsraum sind
nach der DIN 32 984 zu verlegen.

Das Verlegen von Platten mit einer geschliffenen Oberfläche
in Mörtel als Bettungsmaterial sowie das Verfugen mit Mörtel
erfolgt nicht nach der ZTV P-StB 2000, da es sich hierbei nicht
um eine Regelbauweise handelt.

Die Platten mit einer geschliffenen Oberfläche sind planeben
und ausgerichtet zu verlegen.
Beim Verlegen der Platten mit einer geschliffenen Oberfläche
ist das Liefern und Einbauen der Plattenbettung aus einem
kornabgestuften, filterstabilen Edelsplitt / Brechsand-Gemisch,
das Schließen der Fugen mit einem kornabgestuften Edelsplitt /
Brechsand-Gemisch, das Sortieren der Platten nach Erfordernis
und das Auswechseln der beim Verdichten und Einrütteln
beschädigten Platten in dem Einheitspreis eingerechnet.
Die Längsfugen sind an den Hauskanten 1 cm breit mit
Zementmörtel der MGr.III, 3 cm tief auszufugen.
Abgerechnet wird nach verlegter Fläche.
Die Fugen bleiben unberücksichtigt.
Anfallender Bruch wird gemäß Vorbemerkungen entsorgt.

Bei Anschlüssen und Kurvenausbildungen oder zum Ausfüllen
von Restflächen / Zwickelflächen dürfen geschnittene Platten
nur verwendet werden, wenn die verbleibende kürzere Seite
mindestens der Hälfte der grössten Kantenlänge der
ungeschnittenen Platte entspricht.
Kein Passstück darf kleiner als die halbe Normalplatte sein.
Winkel unter 45° sind bei Passstücken nicht zulässig.

Die Anzahl der Passstücke ist auf ein Mindestmaß zu
beschränken.

Das teilweise Ausfüllen von Restflächen / Zwickelflächen mit
kleinförmigen Natursteinen (frühere Bezeichnung: Klein- oder
Mosaikpflaster) zur Anpassung ist nicht zulässig.

Plattenanschlüsse an vorhandene Befestigungen

Im Bereich der Anschlüsse an Grundstücksgrenzen und
vorhandenen Befestigungen sowie bei Kurvenausbildungen
in Straßeneinmündungen usw. wird das passgenaue Schneiden
und Einarbeiten / Verlegen von Betonplatten an den
Anschlüssen ( Kanten und Einfassungen ) nach der Länge der
Fugen zwischen Belag und Kante oder Einfassung vergütet.

In der befestigten Betonplattenfläche liegende oder in sie
hineinragende Restflächen / Zwickelflächen bis einschließlich
1,0 m2 Einzelgröße werden bei der Abrechnung übermessen
(vgl. u.a. DIN 18 318 Abs. 5.7).

Restflächen / Zwickelflächen über 1,0 m2 Einzelgröße werden
abgezogen; wenn sie in verschiedenen Befestigungsarten
liegen, werden sie anteilig abgezogen
(vgl. u.a. DIN 18 318 Abs. 5.8).

Zwickelflächen mit einer Einzelgröße bis einschließlich 1,0 m2
werden unter der entsprechenden Position im Leistungsverzeichnis als Zulage zur Betonplattenverlegung
gesondert vergütet, wenn der Auftraggeber diese Arbeiten
besonders angeordnet hat.

Plattenanschlüsse an vorhandene Einbauten / Aussparungen

Im Bereich der Anschlüsse an vorhandene Einbauten sowie bei
Aussparungen ( z.B. Schächte, Hydranten, Kappen, Maste,
Pfosten, Stufen, Lichtschächte usw. bis 1,0 m2 Einzelgröße )
wird das passgenaue Schneiden und Einarbeiten / Verlegen von
Betonplatten an den Einbauten und den Aussparungen
besonders vergütet.

In der befestigten Betonplattenfläche liegende oder in sie
hineinragende Einbauten oder Aussparungen bis einschließlich
1,0 m2 Einzelgröße werden bei der Abrechnung übermessen
(vgl. u.a. DIN 18 318 Abs. 5.7).

Aussparungen oder Einbauten über 1,0 m2 Einzelgröße werden
abgezogen; wenn sie in verschiedenen Befestigungsarten
liegen, werden sie anteilig abgezogen
(vgl. u.a. DIN 18 318 Abs. 5.8).

Die zu verlegenden Betonplatten sind an den Einbauten
sowie bei den Aussparungen entsprechend dem Rastermaß
der Platten bzw. gemäß Detailplanung auszusparen und die
sich daraus ergebenen Anschlussflächen sind mit Platten bzw.
einem Pflaster nach Angabe des Auftraggebers  auszuzwickeln.

Die Kosten für das Auszwickeln von Restflächen / Ausfüllen von
Aussparungen bis 1,0 m2 Einzelgröße werden als Zulage zur
Verlegeposition besonders vergütet.

Abrechnungseinheit von Einzelflächen:
Einzelfläche unter 0,5 m2 Einzelgröße  =  0,5 m2  (Fläche)
Einzelfläche von 0,5 m2 bis 1,0 m2 Einzelgröße  =  m2  (Fläche)

Anmerkung**
Sofern ein bestimmtes Fabrikat im Leistungsverzeichnis
vorgeschrieben ist, gilt gemäß Vorbemerkungen
grundsätzlich der Zusatz -oder gleichwertiger Art-.

*Hinweis: Ausführungsbeschreibung zu Position 50.84.314.*** 30.12.2004 Gebrauchseigenschaften der Pflasterflächen*
***Ausführungsbeschreibung zu Position 50.84.314.***

Gebrauchseigenschaften der Plattenflächen

1.)  Gehwege
hier:  Flanierbereiche

Gemäß RStO handelt es sich bei diesen Plattenflächen
um Gehwegflächen, insbesondere um Flanierbereiche
(siehe Leistungsbeschreibung und Planunterlagen).

Die Plattenflächen werden aus:
  Betonplatten mit einer
  geschiffenen Oberfläche 60/30/14 cm,
hergestellt.

Die Betonplatten müssen entsprechend der
genehmigten Ausführungsplanung (mit Kreuzfuge)
verlegt werden.

Einbaugegenstände aller Art und Größe (Kontrollschächte, Abdeckungen usw.) müssen passgenau
eingefasst werden.

Das Rastermaß der Verlegebreite, entsprechend der
Herstellerangabe, muss zwingend eingehalten werden.

Die Einbau- und Verlegehinweise des Herstellers müssen
zwingend beachtet werden.

**50.84.314 m2 Flächenbelag aus Betonplatten mit einer geschliffenen Oberfläche, Pflaster für Rastermaß 60 cm * 30 cm, Dicke 14 cm, in Flanierflächen / Flanierbereiche verlegen. Die Lieferung der Pflasterplatten erfolgt gesondert.**
m2  Flächenbelag aus Betonplatten
mit einer geschliffenen Oberfläche,
gemäß DIN EN 1339,
Plattengröße für Rastermaß -einschließlich
der Abstandhalter und Fugenanteil-  60 cm * 30 cm,
Plattendicke 14 cm,
gemäß ZTV P-StB 2000
in Gehwegen  (hier: Flanierbereiche),
im Verband nach Angabe des Auftraggebers
profilgemäß auf einer 4 cm dicken Plattenbettung,
aus einem kornabgestuften, filterstabilen
Basalt-Edelsplitt / Brechsand-Gemisch
der Körnung 0/8 mm,
-im verdichteten Zustand gemessennach Verlegeplan mit einem Vakuumhebegerät
fachgerecht verlegen bzw. versetzen und
mit einem Plattenrüttler bis zur Standfestigkeit
einrütteln.
Das vollflächige Verlegen der Betonplatten mit
einer geschliffenen Oberfläche
erfolgt so sorgfältig, dass Beschädigungen an
den Betonplatten ausgeschlossen sind.
  Hinweis**
Beim Verlegen der Betonplatten ist besonders
darauf zu achten,
dass eine Läuferreihe entlang der Rinnenflussbahn
in den Flanierbereichen,
mit der 10 mm Kante / Fase mit der Längskante
zur Rinnenflussbahn oder
dass eine Läuferreihe entlang der Rinnenflussbahn
in den Flanierbereichen,
mit der 10 mm Kante / Fase mit der Stirnkante
zur Rinnenflussbahn oder
fachgerecht verlegt werden muss
(siehe Ausführungsplanung).
Die Fugen -hier: Fugenbreite = 5 mm  + 1 / - 1 mm
zwingend vorgeschieben-
mit einem kornabgestuften Basalt-Edelsplitt /
Brechsand-Gemisch der Körnung 0/5 mm,
vor dem Abrütteln vollständig und kontinuierlich
mit dem Fortschreiten des Verlegens füllen.
Dazu das vorgetrocknete Fugenmaterial auf die
Plattenfläche aufbringen und in die Fugen
sorgfältig einfegen.
Zur Vermeidung von Fleckenbildung durch überschüssiges Fugenmaterial beim Abrütteln ist die
trockene Plattenfläche vollkommen sauber
abzukehren.
Das Abrütteln muss mit einem geeigneten Plattenrüttler beginnend vom Rand zur Mitte hin erfolgen.
Der Rüttler ist mit einer Plattengleitvorrichtung
(Vulkolan-Matte) zu versehen.
Nach dem Abrütteln ist das Einfegen und
abschließende Einschlämmen der Fugen bis
zum völligen Fugenschluss zu wiederholen.
Die fertigen Flächen sorgfältig abkehren und
säubern.
Anmerkung**
Die Betonplatten mit einer
geschliffenen Oberfläche wurden vorher ausgebaut
und seitlich gelagert.

Während der Bauausführung wird der Auftraggeber
ständig Kontrollprüfungen hinsichtlich
  - Maßtoleranz der Steine
  - Fugenbreite und
  - Fugenbild
durchführen.
Die gemäß Ausführungsplanung vorgeschriebenen
Maße sind verbindlich und werden gewährleistet.
Menge: 80,000 m2

**50.84.914 m sichtbaren, scharfen Verschnitt bei Anschlüssen aus Betonplatten mit einer geschliffenen Oberfläche, Plattengröße 60 cm * 30 cm, Plattendicke 14 cm, herstellen.**
m  sichtbaren, scharfen Verschnitt
bei Anschlüssen aus Betonplatten
mit einer geschliffenen Oberfläche,
Plattengröße 60 cm * 30 cm,
Plattendicke 14 cm,
mit geeigneten Elektro- oder Motorschneidgeräten
herstellen.
Diese Arbeit wird vergütet, wenn auf Anordnung
des Auftraggebers Passstücke innerhalb der Plattenfläche geschnitten werden müssen.
Aufgemessen werden die tatsächlich hergestellten
Schnittlängen.
Die nicht wiederverwendbaren Stoffe aufladen,
zu einer Recyclinganlage bzw. Deponie abfahren
und gemäß Vorbemerkungen entsorgen.
Anmerkung**
Die verbleibende kürzere Seite muss mindestens
der Hälfte der größten Kantenlänge der
ungeschnittenen Platte entsprechen.
Menge: 20,000 m

**50.84.954 St Kernbohrungen, Durchmesser 150 bzw. 200 mm, in Betonplatten, 14 cm dick, für Hahn-, Hydranten- und Schieberkappen herstellen.**
St  Kernbohrungen,
Durchmesser 150 bzw. 200 mm,
in Betonplatten,
14 cm dick,
für Hahn-, Hydranten- und Schieberkappen
passgenau
herstellen.
Die anfallenden Stoffe getrennt aufladen,
zu einer Recyclinganlage bzw. Deponie abfahren
und gemäß Vorbemerkungen entsorgen.
Menge: 2,000 St

*Hinweis: FAHRBAHNDECKEN AUS SONDERBELÄGEN*
FAHRBAHNDECKEN AUS SONDERBELÄGEN
=====================================

#### Abschnitt 50.95 FAHRBAHNDECKEN AUS BUSPHALT

*Hinweis: Vorbemerkungen** zu 50.95. Stand: Januar 2020*
Vorbemerkungen**

Das Herstellen von Fahrbahndecken aus BusPhalt setzt
angemessene und trockene Witterungsbedingungen ohne
Regen und eine Oberflächentemperatur von mindestens
15 Grad Celsius voraus.
Zur Reduzierung der Arbeitsfugen erfolgt der Einbau der
Deckschicht in der Regel im Handeinbau.
Die Toleranz für die Ebenheit wird in der DIN-EN 18317
geregelt und beträgt 10 mm gemessen auf die 4m Latte
in jede Richtung.

**50.95.100 St Baustelleneinrichtung BusPhalt**
St  Baustelle für die Ausführung der nachfolgend beschriebenen
Bauleistungen für zeitlich und örtlich zusammenhängende Bauabschnitte einrichten und vorhalten.
Menge: 1,000 St

**50.95.101 St Baustelle räumen**
St  Baustelle räumen pro zeitlich und örtlich
zusammenhängendem Bauabschnitt.
Menge: 1,000 St

**50.95.102 m2 bituminöse Fläche reinigen**
m2  bituminöse Fläche mittels Besen oder Kehrmaschine
staubfrei reinigen, lose Bestandteile aufnehmen, laden,
abfahren und entsorgen.
Menge: 240,000 m2

**50.95.102.1 m2 bituminöse Fläche mittels Wasserhochdruckreiniger reinigen**
m2  Fläche mittels Wasserhochdruckreiniger staubfrei reinigen,
lose Bestandteile aufnehmen, laden, abfahren und
entsorgen.

- nur bei bauseitig extrem verschmutzten Flächen
und nach Absprache mit dem Arbeitgeber
Menge: 240,000 m2

**50.95.103 m2 BusPhalt Haftgrund verteilen**
m2  BusPhalt Haftgrund gleichmäßig verteilen.
Schichtenverbund nach TP-Asphalt-StB Teil 80 > 20kN.
Mindestanforderung 15kN
Menge: 240,000 m2

**50.95.104 m2 BusPhalt 0-5 mm B3 herstellen, d=2cm, Farbe grau**
m2  BusPhalt-Deckschicht 0-5 mm B3 herstellen.
Einbaustärke: 2 cm
In Fahrbahnen und Fahrbahnnebenflächen
der Belastungsklasse 10.
Nadelpenetration des erhärteten Bindemittels nach
DIN EN 1426: 0,3mm.
Verformungswiderstand bei Wärme nach TP Asphalt-StB
Teil 20 (Eindringtiefe an Gussasphaltwürfeln) bei 60°
Celsius: 0,3mm.
Widerstand gegen Verformung (Spurbildungsversuch in
Anlehnung an TP Asphalt Teil 22) < 2,5mm.
Farbe: grau
BusPhalt pigmentiert

Liefernachweis:
A + L GmbH
Sprendlinger Landstraße 193 - 195
63069 Offenbach am Main
Tel.: 069 87 403 40 0.
Email: info@creapave.de
Menge: 240,000 m2

**50.95.105 t BusPhalt 0-5mm B3 als Mehreinbau**
t  BusPhalt-Deckschicht 0-5 mm B3 liefern
und als Mehreinbau einbauen.
Menge: 1,000 t

**50.95.107 m2 Zulage UV-Schutz**
m2  Zulage UV-Schutz
Alle farblosen Bindemittel unterliegen einer gelblichen Verfärbung
unter UV Bestrahlung.
Zum Einsatz kommt dieser UV Schutz vor allem bei den Farben Hellgrau
und blau.
Aber auch andere Farben verändern sich.
Erhalten naturelle Mischungen einen UV-Schutz, so sind die Körner der
einzelnen Splitte nicht mehr sichtbar.
Menge: 240,000 m2

**50.95.108 m2 Pflasterprägung 30x15 Halbverband herstellen**
m2  Pflasterprägung im CreaPrint-Verfahren in Fahrbahndecken aus BusPhalt herstellen.
Hier: 30x15 Halbverband
Die Fugenstruktur mittels Spezial-Schablonen beim
letzten Walzvorgang in den frischen Asphalt prägen.
Die Fertigergeschwindigkeit und die Verlegerichtung
werden durch die CreaPrint-Kolonne bestimmt.
Menge: 240,000 m2

**50.95.108.1 m2 Zulage zur Prägung für Breiten < 1,00m**
Menge: 115,000 m2

**50.95.109 St Sonder-Prägeschablone 30x15 Halbverband herstellen**
St  Herstellen einer Sonder-Prägeschablone
30x15 Halbverband
Menge: 1,000 St

**50.95.110 St Anarbeiten an Einbauten. Als Zulage**
St  Anarbeiten an Einbauten wie Schachtdeckel,
Schieberkappen, etc.

Als Zulage zu den BusPhalt-Herstellpositionen
Menge: 2,000 St

**50.95.111 m Fugenflanken mit Klarsichtbindemittel bearbeiten**
Menge: 120,000 m

### Bereich 60 R A N D B E F E S T I G U N G E N

*Hinweis: Vorbemerkungen** zu 60. Stand März 2023*
Vorbemerkungen**

Die ordnungsgemäße und schadlose Verwertung oder die
gemeinwohlverträgliche Beseitigung der Stoffe und Bauteile
erfolgt gemäß Vorbemerkungen zum Leistungsverzeichnis
A U F B R U C H A R B E I T E N.

Abrechnungshinweis für Lieferpositionen:
Es wird nur so viel Material als Lieferung abgerechnet, wie auch tatsächlich eingebaut wurde.

*Hinweis: RINNEN- UND ABSCHLUSSBAHNEN*
RINNEN-  UND  ABSCHLUSSBAHNEN
===============================

#### Abschnitt 60.11 RINNENBAHNEN

*Hinweis: Vorbemerkungen** zu 60.11. Stand: März 2023*
Vorbemerkungen**

Rinnenbahnen werden auf ein Fundament aus Beton
der Betongüte C 20/25 X0 verlegt.
Die Betonvorderkante schließt mit der Rinne bündig ab.
Abgerechnet wird nach verlegter Länge ohne Abzug der
Fugen.
In Kurven sind Betonpflastersteine der Größe 240/160/140 mm,
unter 10 m Radius sind Betonpflastersteine der Größe
160/160/140 mm -bei Rinnenplatten halbe-,
sonst sind Betonpflastersteine der Größe 240/160/140 mm
zu verwenden.
Die Fugen auf den Vorderflächen der Rinnenbahnen und
Rinnenplatten mit Zementmörtel im MV. 1:3 sofort nach
dem Setzen der Steine voll schließen.
Für die Herstellung der Leitstreifen aus weißen Betonfertigteilen gilt das Merkblatt für die Herstellung von
weißen Betonfertigteilen für Fahrbahnmarkierungen der
Forschungsgesellschaft e. V..
Beim Setzen der Rinnenbahnen ist das Herstellen des
Betonfundamentes in dem Einheitspreis eingerechnet.

Bei der Abrechnung von Rinnenbahnen werden Straßeneinläufe und sonstige Einbauten nicht abgezogen.
Dafür erfolgt keine Vergütung für durch diese verursachten
Erschwernisse.

Die Herstellung von Dehnungsfugen wird gesondert
vergütet.
Erforderliche Schnitte an den Dehnungsfugen werden nicht
besonders vergütet und sind in die Einheitspreise einzurechnen.

Die Aufnahme der Oberflächenbefestigungen der
Fahrbahnen, Fahrbahnnebenflächen, Radwege,
Gehwege und sonstigen Verkehrsflächen
sowie deren Wiederherstellung wird nach den Positionen
der entsprechenden Untergruppe im Leistungsverzeichnis
abgerechnet, wenn der Positionstext nichts anderes besagt.

Anfallender Bruch wird gemäß Vorbemerkungen entsorgt.
Bei Anschlüssen dürfen geschnittene Steine nur verwendet
werden, wenn die verbleibende kürzere Seite mindestens der
Hälfte der größten Kantenlänge des ungeschnittenen Steines
entspricht.

Für geschlagene Pflastersteine aus Naturstein nach
DIN EN 1342 gilt entsprechendes.

Anmerkung**
Sofern ein bestimmtes Fabrikat im Leistungsverzeichnis
vorgeschrieben ist, gilt gemäß Vorbemerkungen
grundsätzlich der Zusatz -oder gleichwertiger Art-.

**60.11.211 m Rinnenflussbahn 240/160/140 mm bzw. 160/160/140 mm, einreihig setzen. Die Pflasterlieferung erfolgt gesondert.**
m  Rinnenflussbahn aus Betonpflaster
gemäß DIN EN 1338
240/160/140 mm bzw. 160/160/140 mm,
einreihig in Geraden und Kurven
auf ein 25 cm dickes Betonfundament
fachgerecht setzen.
Die Fugen mit Zementmörtel im MV. 1:3 vollständig
vergießen und verfugen.
Das Vergießen und Verfugen ist am gleichen Tag
durchzuführen, damit ein einwandfreier Verbund
des Mörtels gewährleistet ist.
Die fertigen Flächen mit scharfem Sand von den
anhaftenden Mörtelresten gründlich säubern.
Anmerkung**
Aufmaß entsprechend der Länge der versetzten
Rinnenflussbahn aus Betonpflaster.
Die Lieferung der Steine erfolgt gesondert.
Menge: 110,000 m

**60.11.511 m Betonpflaster, ungefast, 240/160/140 mm bzw. 160/160/140 mm, zweischichtig hergestellt, einreihig, Farbe anthrazit, liefern.**
m  Betonpflaster
gemäß DIN EN 1338,
240/160/140 mm bzw. 160/160/140 mm,
Witterungswiderstand  D
Abriebwiderstand  I
für Rinnenflussbahnen,
einreihig,
jedoch zweischichtig hergestellt
mit einer Verschleissschicht aus Naturstein
unter Verwendung von farbbeständigen Farben,
Kanten ungefast,
angeformte Abstandhalter,
Farbe anthrazit,
liefern.
Menge: 110,000 m

**60.11.914 St Betonpflastersteine 240/160/140 mm bzw. 160/160/140 mm passgenau für Schräganschlüsse schneiden.**
St  Betonpflastersteine
240/160/140 mm bzw. 160/160/140 mm
passgenau für Schräganschlüsse
mit Elektro- oder Motorschneidgeräten schneiden.
Die nicht wiederverwendbaren Stoffe aufladen,
zu einer Recyclinganlage bzw. Deponie abfahren
und gemäß Vorbemerkungen entsorgen.
Anmerkung**
Die verbleibende kürzere Seite muss mindestens
der Hälfte der größten Kantenlänge des
ungeschnittenen Steines entsprechen.
Menge: 30,000 St

*Hinweis: BORDSTEINE*
BORDSTEINE
============

#### Abschnitt 60.20 BORDSTEINE

*Hinweis: Vorbemerkungen** zu 60.20. Stand: März 2023*
Vorbemerkungen**
Die Bordsteine werden auf ein Fundament aus Beton
der Betongüte C 20/25 X0 versetzt.
Die Oberkante der Rückenstütze richtet sich nach
der Dicke des angrenzenden Belages.
Die Bordsteine sind genau nach dem vorgeschriebenen
Gefälle und den angegebenen Fluchtlinien zu versetzen.
Hierbei sind scharfe Übergänge abzurunden und
auszugleichen.
Abgerechnet wird nach verlegter Länge ohne Abzug der
Fugen.
Beim Setzen der Bordsteine ist das Herstellen des Betonfundamentes und der Rückenstütze in dem Einheitspreis
eingerechnet.

Bei der Abrechnung von Bordsteinen werden Einbauten
nicht abgezogen.
Dafür erfolgt keine Vergütung für durch diese verursachten
Erschwernisse.

Die Herstellung von Dehnungsfugen wird gesondert
vergütet.

Sollten beim Walzen oder durch andere Umstände während
der Bauzeit die Bordsteine verschmutzt, beschädigt oder
in der Lage verändert werden, so hat der Auftragnehmer
die erforderlichen Arbeiten ohne besondere Vergütung
auszuführen.
Die Aufnahme der Oberflächenbefestigungen der
Fahrbahnen, Fahrbahnnebenflächen, Radwege,
Gehwege und sonstigen Verkehrsflächen
sowie deren Wiederherstellung wird nach den Positionen
der entsprechenden Untergruppe im Leistungsverzeichnis
abgerechnet, wenn der Positionstext nichts anderes besagt.

Anfallender Bruch wird gemäß Vorbemerkungen entsorgt.

Bei Anschlüssen dürfen geschnittene Steine nur verwendet
werden, wenn die verbleibende kürzere Seite mindestens der
Hälfte der größten Kantenlänge des ungeschnittenen Steines
entspricht.

Für geschlagene Bordsteine aus Naturstein gilt entsprechendes.

Anmerkung**
Sofern ein bestimmtes Fabrikat im Leistungsverzeichnis
vorgeschrieben ist, gilt gemäß Vorbemerkungen
grundsätzlich der Zusatz -oder gleichwertiger Art-.

**60.20.130 m Rundbordsteine RB 18/22 einschließlich Übergangssteine in Geraden und Kurven über R = 20 m versetzen. Die Bordsteinlieferung erfolgt gesondert.**
m  Rundbordsteine  RB 18/22
gemäß DIN EN 1340 und DIN 483
einschließlich Übergangssteine für Einfahrten
in Geraden und Kurven über R = 20 m
auf ein 25 cm dickes Betonfundament
mit einer 15 cm breiten Rückenstütze
versetzen.
Die Fugen mit einer bituminösen Verfüllmasse
verfugen und glatt streichen.
Die Fugen der Vorder- und Rückflächen sind
hohlfugig glatt herzustellen und sollen 1/2 cm von
der Vorder- und Hinterkante zurückliegen.
Anmerkung**
Die Lieferung der Rundbordsteine erfolgt gesondert.
Die Lieferung der Übergangssteine erfolgt gesondert.
Menge: 8,000 m

**60.20.150 m Hochbordsteine HB 18/30 in Geraden und Kurven über R = 20 m versetzen. Die Bordsteinlieferung erfolgt gesondert.**
m  Hochbordsteine  HB 18/30
gemäß DIN EN 1340 und DIN 483
in Geraden und Kurven über R = 20 m
auf ein 25 cm dickes Betonfundament
mit einer 15 cm breiten Rückenstütze
versetzen.
Die Fugen mit einer bituminösen Verfüllmasse
verfugen und glatt streichen.
Die Fugen der Vorder- und Rückflächen sind
hohlfugig glatt herzustellen und sollen 1/2 cm von
der Vorder- und Hinterkante zurückliegen.
Anmerkung**
Die Lieferung der Hochbordsteine erfolgt gesondert.
Menge: 240,000 m

**60.20.151 m Hochbordsteine HB 18/30 in Kurven bis R = 20 m versetzen. Die Bordsteinlieferung erfolgt gesondert.**
m  Hochbordsteine  HB 18/30
gemäß DIN EN 1340 und DIN 483
in Kurven bis einschließlich R = 20 m
auf ein 25 cm dickes Betonfundament
mit einer 15 cm breiten Rückenstütze
versetzen.
Die Fugen mit einer bituminösen Verfüllmasse
verfugen und glatt streichen.
Die Fugen der Vorder- und Rückflächen sind
hohlfugig glatt herzustellen und sollen 1/2 cm von
der Vorder- und Hinterkante zurückliegen.
Anmerkung**
Die Lieferung der Hochbordsteine erfolgt gesondert.
Menge: 12,000 m

**60.20.432 m Übergangssteine für Einfahrten / Schrägstein, vom Hochbordstein HB 18/30 cm auf Rundbordstein RB 18/22 mit abgerundetem Anlauf r = 4 cm, hellgewaschen, Stücklänge 1,00 m, liefern.**
m  Übergangssteine für Einfahrten / Schrägstein
gemäß DIN EN 1340 und DIN 483,
vom Hochbordstein HB 18/30 cm auf Rundbordstein
RB 18/22 mit abgerundetem Anlauf  r = 4 cm,
Witterungswiderstand  D
Abriebwiderstand  I
Biegezugfestigkeit  T
  Quarz hell, wassergestrahlt,
hellgewaschen,
aus Quarzkies und Natursand,
Ansichtsflächen ausgewaschen,
oder hell mit Quarzvorsatz,
Oberfläche wassergestrahlt,
Länge 1,00 m,
in Geraden
liefern.
Menge: 8,000 m

**60.20.450 m Hochbordsteine HB 18/30, hellgewaschen, Stücklänge 1,00 m, in Geraden liefern.**
m  Hochbordsteine  HB 18/30
gemäß DIN EN 1340 und DIN 483,
Witterungswiderstand  D
Abriebwiderstand  I
Biegezugfestigkeit  T
  Quarz hell, wassergestrahlt,
hellgewaschen,
aus Quarzkies und Natursand,
Ansichtsflächen ausgewaschen,
oder hell mit Quarzvorsatz,
Oberfläche wassergestrahlt,
Länge 1,00 m,
in Geraden
liefern.
Menge: 240,000 m

**60.20.451 m Hochbordstein Radien, Innenkurven- bzw. Außenkurvensteine, Radiensteine zum Profil HB 18/30 hellgewaschen, liefern.**
m  Hochbordstein Radien
gemäß DIN EN 1340 und DIN 483,
Innenkurven- bzw. Außenkurvensteine,
Radiensteine zum Profil HB 18/30,
Witterungswiderstand  D
Abriebwiderstand  I
Biegezugfestigkeit  T
  Quarz hell, wassergestrahlt,
hellgewaschen,
aus Quarzkies und Natursand,
Ansichtsflächen ausgewaschen,
oder hell mit Quarzvorsatz,
Oberfläche wassergestrahlt,
liefern.
Menge: 12,000 m

**60.20.700 m Längsfugen zwischen Bordstein und Rinnenflussbahn vergießen und verfugen.**
m  Längsfugen
zwischen Bordstein und Rinnenflussbahn
wie folgt herstellen:
Die Fugen mit Zementmörtel im MV. 1:3 vollständig
vergießen und verfugen.
Das Vergießen und Verfugen ist am gleichen Tag
durchzuführen, damit ein einwandfreier Verbund
des Mörtels gewährleistet ist.
Die fertigen Längen mit scharfem Sand von den
anhaftenden Mörtelresten gründlich säubern.
Anmerkung**
Aufmaß entsprechend der Länge der verlegten
Steine.
Menge: 260,000 m

**60.20.800 St Dehnungsfugen durchgehend für Rinne und Bordstein anlegen und schließen.**
St  Dehnungsfugen
durchgehend für Rinne und Bordstein
einschließlich der Fundamente und der Rückenstütze
8 - 15 mm breit und im Abstand von i.M. 10 m anlegen.
Die Sichtflächen mit einer bituminösen Verfüllmasse
sofort nach dem Einbau der Steine voll schließen.
Menge: 15,000 St

**60.20.900 St Bordsteinköpfe von Betonbordsteinen passgenau schneiden.**
St  Bordsteinköpfe von Betonbordsteinen
aller Art und Größe
passgenau schneiden.
Die nicht wiederverwendbaren Stoffe aufladen,
zu einer Recyclinganlage bzw. Deponie abfahren
und gemäß Vorbemerkungen entsorgen.
Anmerkung**
Die verbleibende kürzere Seite muss mindestens
der Hälfte der größten Kantenlänge des
ungeschnittenen Steines entsprechen.
Menge: 30,000 St

#### Abschnitt 60.21 QUERUNGSBORDSTEINE

*Hinweis: Vorbemerkungen** zu 60.21. Stand: März 2023*
Vorbemerkungen**
Die Bordsteine werden auf ein Fundament aus Beton
der Betongüte C 20/25 X0 versetzt.
Die Oberkante der Rückenstütze richtet sich nach
der Dicke des angrenzenden Belages.
Die Bordsteine sind genau nach dem vorgeschriebenen
Gefälle und den angegebenen Fluchtlinien zu versetzen.
Hierbei sind scharfe Übergänge abzurunden und
auszugleichen.
Abgerechnet wird nach verlegter Länge ohne Abzug der
Fugen.
Beim Setzen der Bordsteine ist das Herstellen des Betonfundamentes und der Rückenstütze in dem Einheitspreis
eingerechnet.

Bei der Abrechnung von Bordsteinen werden Einbauten
nicht abgezogen.
Dafür erfolgt keine Vergütung für durch diese verursachten
Erschwernisse.

Die Herstellung von Dehnungsfugen wird gesondert
vergütet.

Sollten beim Walzen oder durch andere Umstände während
der Bauzeit die Bordsteine verschmutzt, beschädigt oder
in der Lage verändert werden, so hat der Auftragnehmer
die erforderlichen Arbeiten ohne besondere Vergütung
auszuführen.
Die Aufnahme der Oberflächenbefestigungen der
Fahrbahnen, Fahrbahnnebenflächen, Radwege,
Gehwege und sonstigen Verkehrsflächen
sowie deren Wiederherstellung wird nach den Positionen
der entsprechenden Untergruppe im Leistungsverzeichnis
abgerechnet, wenn der Positionstext nichts anderes besagt.

Anfallender Bruch wird gemäß Vorbemerkungen entsorgt.

Bei Anschlüssen dürfen geschnittene Steine nur verwendet
werden, wenn die verbleibende kürzere Seite mindestens der
Hälfte der größten Kantenlänge des ungeschnittenen Steines
entspricht.

Anmerkung**
Sofern ein bestimmtes Fabrikat im Leistungsverzeichnis
vorgeschrieben ist, gilt gemäß Vorbemerkungen
grundsätzlich der Zusatz -oder gleichwertiger Art-.

**60.21.110 m Querungsbordsteine versetzen, 18cm. Die Bordsteinlieferung erfolgt gesondert.**
m  Querungsbordsteine
(für Gehbehinderte, für Sehbehinderte
sowie Übergangssteine),
0,18 m breit,
gemäß DIN EN 1340 und DIN 483
auf ein 24 cm dickes Betonfundament
mit einer 15 cm breiten Rückenstütze
versetzen.
Die Fugen mit einer bituminösen Verfüllmasse
verfugen und glatt streichen.
Die Fugen der Vorder- und Rückflächen sind
hohlfugig glatt herzustellen und sollen 1/2 cm von
der Vorder- und Hinterkante zurückliegen.
Anmerkung**
Die Lieferung der Querungsbordsteine erfolgt gesondert.
Menge: 13,000 m

**60.21.202 m Querungsbordstein für Gehbehinderte, grau, 18cm, maximal 0,30 m lang, liefern**
m  Querungsbordstein für Gehbehinderte
mit Nullabsenkung,
maximal 0,3 m lang,
0,18 m breit,
gemäß DIN EN 1340 und DIN 483,
Witterungswiderstand  D
Abriebwiderstand  I
grau,
liefern.
Menge: 8,000 m

**60.21.212 m Querungsbordstein für Sehbehinderte, 6 cm Einbauhöhe, 18cm, Länge maximal 0,3 m, weiß, liefern**
m  Querungsbordstein für Sehbehinderte,
Einbauhöhe 6 cm,
maximal 0,3 m lang,
0,18 m breit
gemäß DIN EN 1340 und DIN 483,
Witterungswiderstand  D
Abriebwiderstand  I
weiß,
liefern.
Menge: 5,000 m

**60.21.304 St Übergangsstein re/li, 18cm, von Querungsbordstein für Sehbehinderte auf Übergangstein HB, weiss, liefern. Als Zulage**
St  Übergangsstein re/li,
von Querungsbordstein für Sehbehinderte,
Einbauhöhe 6 cm, auf Übergangsstein HB,
maximal 0,3 m lang,
0,18 m breit,
gemäß DIN EN 1340 und DIN 483,
Witterungswiderstand  D
Abriebwiderstand  I
weiss,
liefern.

Als Zulage zu der entsprechenden Lieferposition für Querungsbordsteine.
Menge: 2,000 St

**60.21.305 St Übergangsstein re/li, 18cm, von Querungsbordstein für Gehbehinderte mit Nullabsenkung auf Übergangstein HB, grau, liefern. Als Zulage**
St  Übergangsstein re/li,
von Querungsbordstein für Gehbehinderte
mit Nullabsenkung auf Übergangsstein HB,
maximal 0,3 m lang,
0,18 m breit,
gemäß DIN EN 1340 und DIN 483,
Witterungswiderstand  D
Abriebwiderstand  I
grau,
liefern.

Als Zulage zu der entsprechenden Lieferposition für Querungsbordsteine.
Menge: 1,000 St

**60.21.306 St Übergangsstein re/li, 18cm, von Querungsbordstein für Sehbehinderte, Einbauhöhe 6 cm, auf Querungsbordstein für Gehbehinderte mit Nullabsenkung, weiss, liefern. Als Zulage**
St  Übergangsstein re/li,
von Querungsbordstein für Sehbehinderte,
Einbauhöhe 6 cm,
auf Querungsbordstein für Gehbehinderte
mit Nullabsenkung,
maximal 0,3 m lang,
0,18 m breit,
gemäß DIN EN 1340 und DIN 483,
Witterungswiderstand  D
Abriebwiderstand  I
weiss,
liefern.

Als Zulage zu der entsprechenden Lieferposition für Querungsbordsteine.
Menge: 4,000 St

**60.21.900 St Bordsteinköpfe von Betonquerungsbordsteinen passgenau schneiden.**
St  Bordsteinköpfe von Betonquerungsbordsteinen
aller Art und Größe
passgenau schneiden.
Die nicht wiederverwendbaren Stoffe aufladen,
zu einer Recyclinganlage bzw. Deponie abfahren
und gemäß Vorbemerkungen entsorgen.
Anmerkung**
Die verbleibende kürzere Seite muss mindestens
der Hälfte der größten Kantenlänge des
ungeschnittenen Steines entsprechen.
Menge: 5,000 St

### Bereich 70 S O N S T I G E A R B E I T E N

*Hinweis: Vorbemerkungen** zu. 70. Stand: März 2023*
Vorbemerkung**

Die ordnungsgemäße und schadlose Verwertung oder die
gemeinwohlverträgliche Beseitigung der Stoffe und Bauteile
erfolgt gemäß Vorbemerkungen zum Leistungsverzeichnis
A U F B R U C H A R B E I T E N.

#### Abschnitt 70.12 VORBEREITENDE ARBEITEN

**70.12.459 m3 Beton (C 20/25) liefern einbauen und verdichten.**
Katalog-Nr. 1/MLV_70/70.12. 450.
m3  Beton der Betongüte C 20/25 X0
liefern
und auf die Anschlussleitung vom Hochbeet zum
Sinkkasten, nur im Bereich der Tiefgarge in einer
Dicke von 10 cm und
einer Breite von ca. 1m zum Schutz der Leitung
einbauen und verdichten.
Menge: 1,000 m3

#### Abschnitt 70.83 ARBEITSSCHUTZ

**70.83.200 psch Arbeitsschutz TRGS 517**
*** Pauschalposition
psch  Lieferung und Vorhalten der persönlichen
Schutzausrüstung (PSA) gemäß Punkt 27.2.4 der
Vorbemerkungen einschließlich Entsorgung der
gebrauchten PSA, Erstellung der Betriebsanweisung
einschließlich Durchführung der erforderlichen
Unterweisung sowie Durchführen der Arbeitsmedizinischen Prävention, Anzeige bei den zuständigen Behörden.
Menge: 1,000 PSCH
